# Adubação intensa do terreno

- Propriedade do ficheiro: CYPE INGENIEROS, S.A.
- Formato: FIEBDC-3/2002
- Âmbito geográfico: Brasil
- Moeda: BRL
- Custos indiretos: 3.00 %
- Despesas gerais: 13.00 %
- Lucro: 6.00 %
- IVA: 17.00 %

## J Jardinagem

### JA Preparação do terreno

#### JAD Adição de adubos

**JAD020** m² Adubação intensa do terreno.
Adubação intensa do terreno com adubo mineral complexo NPK 15-15-15 com um rendimento de 0,06 kg/m², esterco tratado com um rendimento de 6 kg/m² e turfa crivada com um rendimento de 0,001 l/m², espalhado com meios manuais e mecânicos, através de dumper autocarregável e posterior revolvimento do terreno através de motocultor, até conseguir a sua incorporação no solo a uma profundidade média de 15 cm.
Inclui: Espalhamento dos produtos de adubo sobre o terreno. Revolvimento do terreno. Coleta de restos. Carga em caminhão ou caçamba dos restos.
Critério de medição de projeto: Superfície medida em projeção horizontal, segundo documentação gráfica de Projeto.
Critério de quantitativos de obra: Medir-se-á, em projeção horizontal, a superfície realmente executada segundo especificações de Projeto.

| Código | Un | Descrição | Rendimento | Preço | Importância |
|---|---|---|---|---|---|
| mt48tip010 | kg | Adubo mineral complexo NPK 15-15-15. (material) | 0.060 | 2.09 | 0.13 |
| mt48tie070 | kg | Estrume. (material) | 6.000 | 0.11 | 0.66 |
| mt48tie060 | m³ | Turfa crivada. (material) | 0.001 | 197.70 | 0.20 |
| mq09mot010 | h | Motocultor 60/80 cm. (equipamento) | 0.004 | 11.77 | 0.05 |
| mq04dua010a | h | Dumper autocarregável de 1,5 t de carga útil. (equipamento) | 0.044 | 25.94 | 1.14 |
| mo040 | h | Jardineiro. (mão de obra) | 0.001 | 33.34 | 0.03 |
| mo086 | h | Ajudante de jardineiro. (mão de obra) | 0.092 | 31.49 | 2.90 |
| % | % | Custos diretos complementares | 2 % | 5.11 | 0.10 |
|  |  | Custos diretos |  |  | 5.21 |
