# Piso contínuo drenante, à base de resina epóxi

- Propriedade do ficheiro: CYPE INGENIEROS, S.A.
- Formato: FIEBDC-3/2002
- Âmbito geográfico: Brasil
- Moeda: BRL
- Custos indiretos: 3.00 %
- Despesas gerais: 13.00 %
- Lucro: 6.00 %
- IVA: 17.00 %

## M Pisos urbanos

### MP Pisos urbanos

#### MPD Drenantes

**MPD010** m² Piso contínuo drenante, à base de resina epóxi.
Piso contínuo drenante formado por camada de argamassa realizada "in loco" à base de resina epóxi bicomponente e inerte de 6 a 10 mm de diâmetro, de 20 mm de espessura, para tráfego de pedestres, com uma resistência à flexão-tração de 3 N/mm², uma resistência à compressão de 6 N/mm² e uma capacidade drenante de 800 l/(m²·min), resistência ao deslizamento alta.
Critérios considerados na determinação do preço da unidade de obra: O preço não inclui a base suporte.
Inclui: Execução da base. Preparação da superfície de apoio. Marcação das juntas de construção e de dilatação. Aplicação de níveis através de pontos, mestras de concreto ou réguas. Irrigação da superfície base. Formação de juntas de construção e de juntas perimetrais de dilatação. Ligações, ancoragem e arremate das redes de instalações projetadas. Derramamento, espalhamento e vibração da argamassa. Cura da argamassa. Implantação das juntas de retração. Corte do piso. Limpeza final das juntas de retração.
Critério de medição de projeto: Superfície medida segundo documentação gráfica de Projeto.
Critério de quantitativos de obra: Medir-se-á a superfície realmente executada segundo especificações de Projeto.

| Código | Un | Descrição | Rendimento | Preço | Importância |
|---|---|---|---|---|---|
| mt47pcd020a | kg | Resina epóxi bicomponente. (material) | 1.000 | 204.43 | 204.43 |
| mt01arg120a | kg | Inerte de 6 a 10 mm de diâmetro. (material) | 30.000 | 0.11 | 3.30 |
| mq06vib020 | h | Régua vibradora de 3 m. (equipamento) | 0.092 | 19.14 | 1.76 |
| mq06cor020 | h | Equipamento para corte de juntas em lastros de concreto. (equipamento) | 0.090 | 38.94 | 3.50 |
| op00tal020 |  | Furadeira com misturador. | 1.000 | 0.00 | 0.00 |
| mo041 | h | Oficial de obras de construção civil. (mão de obra) | 0.575 | 32.24 | 18.54 |
| mo087 | h | Ajudante de obras de construção civil. (mão de obra) | 0.575 | 30.23 | 17.38 |
| % | % | Custos diretos complementares | 2 % | 248.91 | 4.98 |
|  |  | Custos diretos |  |  | 253.89 |
