# Piso contínuo drenante para uso de pedestres

- Propriedade do ficheiro: CYPE INGENIEROS, S.A.
- Formato: FIEBDC-3/2002
- Âmbito geográfico: Brasil
- Moeda: BRL
- Custos indiretos: 3.00 %
- Despesas gerais: 13.00 %
- Lucro: 6.00 %
- IVA: 17.00 %

## M Pisos urbanos

### MP Pisos urbanos

#### MPD Drenantes

**MPD010** m² Piso contínuo drenante para uso de pedestres, de 40 mm de espessura, realizado "in loco" com argamassa à base de resinas e agregados de cores selecionados com granulometria 7/10 mm, colocado sobre camada de 30 mm de material granular.
Piso contínuo drenante para uso de pedestres, de 40 mm de espessura, realizado "in loco" com argamassa à base de resinas e agregados de cores selecionados com granulometria 7/10 mm, com uma resistência à flexão-tração de 2,3 N/mm², uma resistência à compressão de 4,5 N/mm², uma capacidade drenante de 800 l/(m²·min), sobre camada de 30 mm de material granular. Totalmente terminado.
Inclui: Execução da base. Execução do piso.
Critério de medição de projeto: Superfície medida segundo documentação gráfica de Projeto.
Critério de quantitativos de obra: Medir-se-á a superfície realmente executada segundo especificações de Projeto.

| Código | Un | Descrição | Rendimento | Preço | Importância |
|---|---|---|---|---|---|
| mt01arr010a | t | Brita de pedreira, de 19 a 25 mm de diâmetro. (material) | 0.063 | 18.32 | 1.15 |
| mt47pcd010l | m² | Piso contínuo drenante para uso de pedestres, de 40 mm de espessura, realizado "in loco" com argamassa à base de resinas e agregados de cores selecionados com granulometria 7/10 mm, com uma resistência à flexão-tração de 2,3 N/mm², uma resistência à compressão de 4,5 N/mm², uma capacidade drenante de 800 l/(m²·min). (material) | 1.000 | 186.15 | 186.15 |
| mo041 | h | Oficial de obras de construção civil. (mão de obra) | 0.687 | 24.01 | 16.49 |
| mo087 | h | Ajudante de obras de construção civil. (mão de obra) | 0.687 | 20.67 | 14.20 |
| % | % | Custos diretos complementares | 2 % | 217.99 | 4.36 |
|  |  | Custos diretos |  |  | 222.35 |
