# Piso drenante para enchimento de canteiro de árvore, à base de resina epóxi

- Propriedade do ficheiro: CYPE INGENIEROS, S.A.
- Formato: FIEBDC-3/2002
- Âmbito geográfico: Brasil
- Moeda: BRL
- Custos indiretos: 3.00 %
- Despesas gerais: 13.00 %
- Lucro: 6.00 %
- IVA: 17.00 %

## M Pisos urbanos

### MP Pisos urbanos

#### MPD Drenantes

**MPD020** m² Piso drenante para enchimento de canteiro de árvore, à base de resina epóxi.
Piso drenante para enchimento de canteiro de árvore formado por geotêxtil de polipropileno, (120 g/m²), grelha alveolar de polietileno de alta densidade estável aos raios UV, de 73x73x7 cm, cor verde, enchimento das células com brita filtrante não selecionada e camada de argamassa realizada "in loco" à base de resina epóxi bicomponente e inerte de 6 a 10 mm de diâmetro, de 20 mm de espessura, para tráfego de pedestres.
Critérios considerados na determinação do preço da unidade de obra: O preço não inclui a base suporte.
Inclui: Marcação. Colocação do geotêxtil. Disposição das grelhas alveolares. Colocação do material de drenagem em uma camada de espessura uniforme. Derramamento, espalhamento e vibração da argamassa.
Critério de medição de projeto: Superfície medida segundo documentação gráfica de Projeto.
Critério de quantitativos de obra: Medir-se-á a superfície realmente executada segundo especificações de Projeto.

| Código | Un | Descrição | Rendimento | Preço | Importância |
|---|---|---|---|---|---|
| mt01ard030b | t | Brita filtrante não selecionada. (material) | 0.147 | 53.06 | 7.80 |
| mt18rad020a | m² | Grelha alveolar de polietileno de alta densidade estável aos raios UV, de 73x73x7 cm, cor verde, para execução de superfícies transitáveis com grama ou inerte. (material) | 1.000 | 23.66 | 23.66 |
| mt14gso030aaae | m² | Geotêxtil não tecido sintético, termosoldado, de polipropileno, com uma resistência à tração longitudinal de 8 kN/m, uma resistência à tração transversal de 10,1 kN/m, uma abertura de cone ao ensaio de perfuração dinâmica segundo ISO 13433 inferior a 40 mm, resistência CBR ao punçoamento 0,3 kN e uma massa superficial de 120 g/m². (material) | 1.000 | 7.23 | 7.23 |
| mt47pcd020a | kg | Resina epóxi bicomponente. (material) | 1.000 | 204.43 | 204.43 |
| mt01arg120a | kg | Inerte de 6 a 10 mm de diâmetro. (material) | 30.000 | 0.11 | 3.30 |
| op00tal020 |  | Furadeira com misturador. | 1.000 | 0.00 | 0.00 |
| mo041 | h | Oficial de obras de construção civil. (mão de obra) | 0.575 | 32.24 | 18.54 |
| mo087 | h | Ajudante de obras de construção civil. (mão de obra) | 0.690 | 30.23 | 20.86 |
| % | % | Custos diretos complementares | 2 % | 285.82 | 5.72 |
|  |  | Custos diretos |  |  | 291.54 |
