# Deck de compósito (WPC)

- Propriedade do ficheiro: CYPE INGENIEROS, S.A.
- Formato: FIEBDC-3/2002
- Âmbito geográfico: Brasil
- Moeda: BRL
- Custos indiretos: 3.00 %
- Despesas gerais: 13.00 %
- Lucro: 6.00 %
- IVA: 17.00 %

## M Pisos urbanos

### MP Pisos urbanos

#### MPJ De compósito

**MPJ010** m² Deck de compósito (WPC).
Deck formado por réguas maciças de compósito (WPC) com fibras de madeira e polietileno, de 20x127x2440 mm, uma face aparente com textura de madeira; com resistência ao deslizamento alta, fixadas através do sistema de fixação oculta, sobre ripas de PVC de 50x45 mm, separadas entre elas 300 mm e apoiadas sobre suportes reguláveis, de poliolefinas, com base redonda plana, para alturas entre 30 e 50 mm. Inclusive clipes e parafusos de aço inoxidável para fixação das tábuas às ripas e massa de poliuretano para fixação dos suportes reguláveis à superfície suporte.
Inclui: Implantação e nivelamento dos suportes. Aplicação da massa. Colocação das ripas sobre os suportes. Colocação das tábuas da primeira fiada. Fixação de uma fiada de clipes sobre a ripa. Apresentação das tabelas da segunda fiada. Encaixe dos clipes entre as tábuas. Colocação e fixação das sucessivas fiadas.
Critério de medição de projeto: Superfície útil, medida segundo documentação gráfica de Projeto. Não foi incrementada a medição por perdas, uma vez que na composição se considerou 5% a mais.
Critério de quantitativos de obra: Medir-se-á a superfície realmente executada segundo especificações de Projeto.

| Código | Un | Descrição | Rendimento | Preço | Importância |
|---|---|---|---|---|---|
| mt18acc030aa | Un | Suporte regulável, de poliolefinas, com adição de carga mineral, de cor preto, com 750 kg de capacidade mecânica à compressão e base redonda plana, para alturas entre 30 e 50 mm; estabilidade térmica de -25°C até 110°C; imputrescível, com resistência ao envelhecimento e à intempérie. (material) | 7.000 | 3.16 | 22.12 |
| mt15sja140a | Un | Cartucho de massa elástica monocomponente à base de poliuretano, de 310 cm³, de elasticidade permanente e cura rápida, cor cinza. (material) | 0.333 | 73.75 | 24.56 |
| mt18acc010a | m | Ripa de PVC de 50x45 mm, para apoio e fixação dos pisos deck de exterior. (material) | 3.500 | 11.44 | 40.04 |
| mt18fmp010a | m² | Réguas maciças de compósito (WPC) com fibras de madeira e polietileno, de 20x127x2440 mm, uma face aparente com textura de madeira; com resistência ao deslizamento alta e ranhuras laterais; Euroclasse Bfl, s1 de reação ao fogo. (material) | 1.050 | 168.63 | 177.06 |
| mt18acc020 | Un | Kit de samblagem para deck, composto por clipe de aço inoxidável, em forma de omega, para a samblagem das pranchas, e parafuso de aço inoxidável, para fixação do clipe à ripa. (material) | 20.000 | 1.01 | 20.20 |
| mo017 | h | Carpinteiro. (mão de obra) | 0.575 | 33.02 | 18.99 |
| mo058 | h | Ajudante de carpinteiro. (mão de obra) | 0.575 | 31.35 | 18.03 |
| % | % | Custos diretos complementares | 2 % | 321.00 | 6.42 |
|  |  | Custos diretos |  |  | 327.42 |
