# Plataforma de travessas

- Propriedade do ficheiro: CYPE INGENIEROS, S.A.
- Formato: FIEBDC-3/2002
- Âmbito geográfico: Brasil
- Moeda: BRL
- Custos indiretos: 3.00 %
- Despesas gerais: 13.00 %
- Lucro: 6.00 %
- IVA: 17.00 %

## T Equipamento urbano

### TD Equipamentos esportivos

#### TDB Circuito de bicicletas

**TDB040** Un Plataforma de travessas.
Plataforma de travessas para bicicletas, de madeira de pinho silvestre, tratada em autoclave, com classe de risco 4, acabamento com verniz protetor, de 4,00x0,90x0,15 m, com parafusos de aço galvanizado, embutidos e protegidos com tampas de segurança, com zona de segurança de 28,00 m², fixada a uma base de concreto C20 classe de agressividade ambiental I e tipo de ambiente rural, brita 1, consistência S50. Inclusive marcação, escavação manual do terreno e fixação do equipamento para bicicletas. Totalmente montada e testada pela empresa instaladora.
Inclui: Marcação. Escavação com meios manuais. Concretagem da base de apoio. Fixação do equipamento para bicicletas.
Critério de medição de projeto: Número de unidades previstas, segundo documentação gráfica de Projeto.
Critério de quantitativos de obra: Medir-se-á o número de unidades realmente executadas segundo especificações de Projeto.

| Código | Un | Descrição | Rendimento | Preço | Importância |
|---|---|---|---|---|---|
| mt10hmf060ana | m³ | Concreto simples C20 classe de agressividade ambiental I e tipo de ambiente rural, brita 1, consistência S50, dosado em central, segundo ABNT NBR 8953. (material) | 0.600 | 316.71 | 190.03 |
| mt52bic040a | Un | Plataforma de travessas para bicicletas, de madeira de pinho silvestre, tratada em autoclave, com classe de risco 4, acabamento com verniz protetor, de 4,00x0,90x0,15 m, com parafusos de aço galvanizado, embutidos e protegidos com tampas de segurança, com zona de segurança de 28,00 m², inclusive elementos de fixação. (material) | 1.000 | 6247.58 | 6247.58 |
| op00tal010 |  | Furadeira. | 1.000 | 0.00 | 0.00 |
| op00ato010 |  | Parafusadeira. | 1.000 | 0.00 | 0.00 |
| mo041 | h | Oficial de obras de construção civil. (mão de obra) | 6.897 | 33.34 | 229.95 |
| mo087 | h | Ajudante de obras de construção civil. (mão de obra) | 10.346 | 31.49 | 325.80 |
| % | % | Custos diretos complementares | 2 % | 6993.36 | 139.87 |
|  |  | Custos diretos |  |  | 7133.23 |
