# Tabela de minibásquete

- Propriedade do ficheiro: CYPE INGENIEROS, S.A.
- Formato: FIEBDC-3/2002
- Âmbito geográfico: Brasil
- Moeda: BRL
- Custos indiretos: 3.00 %
- Despesas gerais: 13.00 %
- Lucro: 6.00 %
- IVA: 17.00 %

## T Equipamento urbano

### TD Equipamentos esportivos

#### TDG Jogos esportivos

**TDG010** Un Tabela de minibásquete.
Tabela fixa de minibásquete de 3,2 m de altura formada por: poste de tubo de aço de 90 mm de diâmetro e 3 mm de espessura, com curva soldada, quadro de tubo retangular de 50x30 cm e tirantes de tubo de aço, tudo pintado com pó de poliéster, tabela de contraplacado fenólico, de 120x90 cm e 30 mm de espessura, marco de barra maciço de 20 mm de espessura colocado a uma altura de 2,6 m e rede de algodão com cordas de 6 mm de diâmetro com doze pontos de fixação ao marco, para utilizadores de mais de 6 anos, embutida 60 cm en uma base de concreto C20 classe de agressividade ambiental I e tipo de ambiente rural, brita 1, consistência S50.
Critérios considerados na determinação do preço da unidade de obra: O preço inclui a escavação.
Inclui: Marcação. Escavação com meios manuais. Concretagem da base de apoio. Montagem e fixação do equipamento esportivo. Verificação do seu correto funcionamento.
Critério de medição de projeto: Número de unidades previstas, segundo documentação gráfica de Projeto.
Critério de quantitativos de obra: Medir-se-á o número de unidades realmente executadas segundo especificações de Projeto.

| Código | Un | Descrição | Rendimento | Preço | Importância |
|---|---|---|---|---|---|
| mt52dep220a | Un | Tabela fixa de minibásquete de 3,2 m de altura formada por: poste de tubo de aço de 90 mm de diâmetro e 3 mm de espessura, com curva soldada, quadro de tubo retangular de 50x30 cm e tirantes de tubo de aço, tudo pintado com pó de poliéster, tabela de contraplacado fenólico, de 120x90 cm e 30 mm de espessura, marco de barra maciço de 20 mm de espessura colocado a uma altura de 2,6 m e rede de algodão com cordas de 6 mm de diâmetro com doze pontos de fixação ao marco, para utilizadores de mais de 6 anos. (material) | 1.000 | 2061.70 | 2061.70 |
| mt10hmf060ana | m³ | Concreto simples C20 classe de agressividade ambiental I e tipo de ambiente rural, brita 1, consistência S50, dosado em central, segundo ABNT NBR 8953. (material) | 0.220 | 316.71 | 69.68 |
| mo041 | h | Oficial de obras de construção civil. (mão de obra) | 1.150 | 33.34 | 38.34 |
| mo087 | h | Ajudante de obras de construção civil. (mão de obra) | 1.724 | 31.49 | 54.29 |
| mo011 | h | Montador. (mão de obra) | 2.299 | 42.82 | 98.44 |
| mo080 | h | Ajudante de montador. (mão de obra) | 2.299 | 31.49 | 72.40 |
| % | % | Custos diretos complementares | 2 % | 2394.85 | 47.90 |
|  |  | Custos diretos |  |  | 2442.75 |
