# Tabela de basquetebol

- Propriedade do ficheiro: CYPE INGENIEROS, S.A.
- Formato: FIEBDC-3/2002
- Âmbito geográfico: Brasil
- Moeda: BRL
- Custos indiretos: 3.00 %
- Despesas gerais: 13.00 %
- Lucro: 6.00 %
- IVA: 17.00 %

## T Equipamento urbano

### TD Equipamentos esportivos

#### TDG Jogos esportivos

**TDG040** Un Tabela de basquetebol.
Tabela de basquetebol de madeira laminada colada com resinas fenólicas, resistente à intempérie, de 180x105x2 cm, para utilizadores de mais de 8 anos, com marco de barra maciço de 20 mm de espessura e 45 cm de diâmetro.
Inclui: Marcação. Montagem e fixação do equipamento esportivo. Verificação do seu correto funcionamento.
Critério de medição de projeto: Número de unidades previstas, segundo documentação gráfica de Projeto.
Critério de quantitativos de obra: Medir-se-á o número de unidades realmente executadas segundo especificações de Projeto.

| Código | Un | Descrição | Rendimento | Preço | Importância |
|---|---|---|---|---|---|
| mt52dep250 | Un | Tabela de basquetebol de madeira laminada colada com resinas fenólicas, resistente à intempérie, de 180x105x2 cm, para utilizadores de mais de 8 anos, com marco de barra maciço de 20 mm de espessura e 45 cm de diâmetro. (material) | 1.000 | 1270.34 | 1270.34 |
| mo011 | h | Montador. (mão de obra) | 0.575 | 42.82 | 24.62 |
| mo080 | h | Ajudante de montador. (mão de obra) | 0.575 | 31.49 | 18.11 |
| % | % | Custos diretos complementares | 2 % | 1313.07 | 26.26 |
|  |  | Custos diretos |  |  | 1339.33 |
