# Conjunto multidesporto

- Propriedade do ficheiro: CYPE INGENIEROS, S.A.
- Formato: FIEBDC-3/2002
- Âmbito geográfico: Brasil
- Moeda: BRL
- Custos indiretos: 3.00 %
- Despesas gerais: 13.00 %
- Lucro: 6.00 %
- IVA: 17.00 %

## T Equipamento urbano

### TD Equipamentos esportivos

#### TDG Jogos esportivos

**TDG100** Un Conjunto multidesporto.
Conjunto multidesporto composto dos seguintes elementos: BALIZA: anti-vandalismo, de 3 m de base e 2 m de altura, postes e barra de seção quadrada de 80x80 mm de aço com suportes de poliamida para fixação da rede à baliza (não incluída neste preço); TABELA: tabela anti-vandalismo de chapa galvanizada perfurada, de 120x90 cm, marco de barra maciço colocado a uma altura de 3,05 m e rede de cabo de aço plastificado, fixado a uma base de concreto C20 classe de agressividade ambiental I e tipo de ambiente rural, brita 1, consistência S50.
Critérios considerados na determinação do preço da unidade de obra: O preço inclui a escavação.
Inclui: Marcação. Escavação com meios manuais. Concretagem da base de apoio. Montagem e fixação do equipamento esportivo. Verificação do seu correto funcionamento.
Critério de medição de projeto: Número de unidades previstas, segundo documentação gráfica de Projeto.
Critério de quantitativos de obra: Medir-se-á o número de unidades realmente executadas segundo especificações de Projeto.

| Código | Un | Descrição | Rendimento | Preço | Importância |
|---|---|---|---|---|---|
| mt52dep310 | Un | Conjunto multidesporto composto dos seguintes elementos: baliza anti-vandalismo, de 3 m de base e 2 m de altura, postes e barra de seção quadrada de 80x80 mm de aço com suportes de poliamida para fixação da rede à baliza (não incluída neste preço); tabela com tabela anti-vandalismo de chapa galvanizada perfurada, de 120x90 cm, marco de barra maciço colocado a uma altura de 3,05 m e rede de cabo de aço plastificado. Inclusive chapas metálicas e parafusos de segurança para a ligação entre a baliza e a tabela. (material) | 1.000 | 4956.41 | 4956.41 |
| mt10hmf060ana | m³ | Concreto simples C20 classe de agressividade ambiental I e tipo de ambiente rural, brita 1, consistência S50, dosado em central, segundo ABNT NBR 8953. (material) | 0.650 | 316.71 | 205.86 |
| mo041 | h | Oficial de obras de construção civil. (mão de obra) | 3.449 | 33.34 | 114.99 |
| mo087 | h | Ajudante de obras de construção civil. (mão de obra) | 5.173 | 31.49 | 162.90 |
| mo011 | h | Montador. (mão de obra) | 3.449 | 42.82 | 147.69 |
| mo080 | h | Ajudante de montador. (mão de obra) | 5.173 | 31.49 | 162.90 |
| % | % | Custos diretos complementares | 2 % | 5750.75 | 115.02 |
|  |  | Custos diretos |  |  | 5865.77 |
