# Baliza de futebol

- Propriedade do ficheiro: CYPE INGENIEROS, S.A.
- Formato: FIEBDC-3/2002
- Âmbito geográfico: Brasil
- Moeda: BRL
- Custos indiretos: 3.00 %
- Despesas gerais: 13.00 %
- Lucro: 6.00 %
- IVA: 17.00 %

## T Equipamento urbano

### TD Equipamentos esportivos

#### TDG Jogos esportivos

**TDG110** Un Baliza de futebol.
Baliza fixa de futebol 7 de 6 m de base e 2 m de altura formada por: postes e barra de seção circular de 100 mm de diâmetro, de aço, acabamento com verniz de poliuretano, cor branca e rede de nylon com cordas de 3 mm de diâmetro com suportes de poliamida para fixação da rede à baliza, fixada a uma base de concreto C20 classe de agressividade ambiental I e tipo de ambiente rural, brita 1, consistência S50 com elementos de ancoragem.
Critérios considerados na determinação do preço da unidade de obra: O preço inclui a escavação.
Inclui: Marcação. Escavação com meios manuais. Concretagem da base de apoio. Montagem e fixação do equipamento esportivo. Verificação do seu correto funcionamento.
Critério de medição de projeto: Número de unidades previstas, segundo documentação gráfica de Projeto.
Critério de quantitativos de obra: Medir-se-á o número de unidades realmente executadas segundo especificações de Projeto.

| Código | Un | Descrição | Rendimento | Preço | Importância |
|---|---|---|---|---|---|
| mt52dep320a | Un | Baliza fixa de futebol 7 de 6 m de base e 2 m de altura formada por: postes e barra de seção circular de 100 mm de diâmetro, de aço, acabamento com verniz de poliuretano, cor branca e rede de nylon com cordas de 3 mm de diâmetro com suportes de poliamida para fixação da rede à baliza, incluindo suportes de aço para embutir os postes. (material) | 1.000 | 2082.52 | 2082.52 |
| mt10hmf060ana | m³ | Concreto simples C20 classe de agressividade ambiental I e tipo de ambiente rural, brita 1, consistência S50, dosado em central, segundo ABNT NBR 8953. (material) | 0.600 | 316.71 | 190.03 |
| mo041 | h | Oficial de obras de construção civil. (mão de obra) | 2.012 | 33.34 | 67.08 |
| mo087 | h | Ajudante de obras de construção civil. (mão de obra) | 2.012 | 31.49 | 63.36 |
| mo011 | h | Montador. (mão de obra) | 0.862 | 42.82 | 36.91 |
| mo080 | h | Ajudante de montador. (mão de obra) | 0.862 | 31.49 | 27.14 |
| % | % | Custos diretos complementares | 2 % | 2467.04 | 49.34 |
|  |  | Custos diretos |  |  | 2516.38 |
