# Mesa de ping-pong, anti-vandalismo

- Propriedade do ficheiro: CYPE INGENIEROS, S.A.
- Formato: FIEBDC-3/2002
- Âmbito geográfico: Brasil
- Moeda: BRL
- Custos indiretos: 3.00 %
- Despesas gerais: 13.00 %
- Lucro: 6.00 %
- IVA: 17.00 %

## T Equipamento urbano

### TD Equipamentos esportivos

#### TDG Jogos esportivos

**TDG150** Un Mesa de ping-pong, anti-vandalismo.
Mesa de ping-pong, anti-vandalismo, formada por: painel de 274x152x6,5 cm, de poliéster e fibra de vidro reforçado no seu interior por uma estrutura de tubos metálicos, colocado a uma altura de 76 cm, suportes metálicos de tubo retangular soldado e reforçado, com proteção anticorrosão e rede de chapa metálica perfurada de 2 mm de espessura com estrutura de aço maciço em todo o perímetro, fixada a uma superfície suporte com elementos de ancoragem.
Critérios considerados na determinação do preço da unidade de obra: O preço não inclui a superfície suporte.
Inclui: Marcação. Montagem e fixação do equipamento esportivo. Verificação do seu correto funcionamento.
Critério de medição de projeto: Número de unidades previstas, segundo documentação gráfica de Projeto.
Critério de quantitativos de obra: Medir-se-á o número de unidades realmente executadas segundo especificações de Projeto.

| Código | Un | Descrição | Rendimento | Preço | Importância |
|---|---|---|---|---|---|
| mt52dep360 | Un | Mesa de ping-pong, anti-vandalismo, formada por: painel de 274x152x6,5 cm, de poliéster e fibra de vidro reforçado no seu interior por uma estrutura de tubos metálicos, colocado a uma altura de 76 cm, suportes metálicos de tubo retangular soldado e reforçado, com proteção anticorrosão e rede de chapa metálica perfurada de 2 mm de espessura com estrutura de aço maciço em todo o perímetro, inclusive pernos de ancoragem. (material) | 1.000 | 8288.46 | 8288.46 |
| mo011 | h | Montador. (mão de obra) | 0.575 | 42.82 | 24.62 |
| mo080 | h | Ajudante de montador. (mão de obra) | 1.150 | 31.49 | 36.21 |
| % | % | Custos diretos complementares | 2 % | 8349.29 | 166.99 |
|  |  | Custos diretos |  |  | 8516.28 |
