# Carrossel

- Propriedade do ficheiro: CYPE INGENIEROS, S.A.
- Formato: FIEBDC-3/2002
- Âmbito geográfico: Brasil
- Moeda: BRL
- Custos indiretos: 3.00 %
- Despesas gerais: 13.00 %
- Lucro: 6.00 %
- IVA: 17.00 %

## T Equipamento urbano

### TJ Parques infantis

#### TJJ Parques infantis

**TJJ070** Un Carrossel.
Carrossel de aço galvanizado a quente formado por mastro e plataforma giratória de 2,00 m de diâmetro, para crianças de 1 a 4 anos, com zona de segurança de 30,00 m² e 0,55 m de altura livre de queda. Colocação em obra: com buchas químicas, sobre uma base de concreto.
Inclui: Marcação. Escavação. Concretagem da base de apoio. Fixação do equipamento infantil.
Critério de medição de projeto: Número de unidades previstas, segundo documentação gráfica de Projeto.
Critério de quantitativos de obra: Medir-se-á o número de unidades realmente executadas segundo especificações de Projeto.

| Código | Un | Descrição | Rendimento | Preço | Importância |
|---|---|---|---|---|---|
| mt10hmf060ana | m³ | Concreto simples C20 classe de agressividade ambiental I e tipo de ambiente rural, brita 1, consistência S50, dosado em central, segundo ABNT NBR 8953. (material) | 1.000 | 316.71 | 316.71 |
| mt50spl105b | Un | Fixação composta por bucha química, arruela e parafuso de aço. (material) | 6.000 | 14.47 | 86.82 |
| mt52jig070a | Un | Carrossel de aço galvanizado a quente formado por mastro e plataforma giratória, de 2,00 m de diâmetro, com caixa de rolamentos integrada no interior da estrutura e assentos de polietileno, para crianças de 1 a 4 anos, com zona de segurança de 30,00 m² e 0,55 m de altura livre de queda, com elementos de fixação. E. (material) | 1.000 | 4123.41 | 4123.41 |
| op00tal010 |  | Furadeira. | 1.000 | 0.00 | 0.00 |
| op00ato010 |  | Parafusadeira. | 1.000 | 0.00 | 0.00 |
| mo041 | h | Oficial de obras de construção civil. (mão de obra) | 4.023 | 33.34 | 134.13 |
| mo087 | h | Ajudante de obras de construção civil. (mão de obra) | 4.023 | 31.49 | 126.68 |
| % | % | Custos diretos complementares | 2 % | 4787.75 | 95.76 |
|  |  | Custos diretos |  |  | 4883.51 |
