# Estacionamento para bicicletas, de aço

- Propriedade do ficheiro: CYPE INGENIEROS, S.A.
- Formato: FIEBDC-3/2002
- Âmbito geográfico: Brasil
- Moeda: BRL
- Custos indiretos: 3.00 %
- Despesas gerais: 13.00 %
- Lucro: 6.00 %
- IVA: 17.00 %

## T Equipamento urbano

### TM Mobiliário urbano

#### TMI Bicicletário

**TMI050** Un Estacionamento para bicicletas, de aço.
Estacionamento para 2 bicicletas, formado por estrutura de tubo de aço zincado bicromado de 48 mm de diâmetro e 2 mm de espessura, de 0,75x0,75 m, com arruela de arremate inferior, fixado a uma superfície suporte com elementos de ancoragem.
Critérios considerados na determinação do preço da unidade de obra: O preço não inclui a superfície suporte.
Inclui: Marcação. Montagem. Eliminação e limpeza do material sobrante.
Critério de medição de projeto: Número de unidades previstas, segundo documentação gráfica de Projeto.
Critério de quantitativos de obra: Medir-se-á o número de unidades realmente executadas segundo especificações de Projeto.

| Código | Un | Descrição | Rendimento | Preço | Importância |
|---|---|---|---|---|---|
| mt50spl105b | Un | Fixação composta por bucha química, arruela e parafuso de aço. (material) | 4.000 | 14.34 | 57.36 |
| mt52apb010a | Un | Estacionamento para 2 bicicletas, formado por estrutura de tubo de aço zincado bicromado de 48 mm de diâmetro e 2 mm de espessura, de 0,75x0,75 m, com arruela de arremate inferior, inclusive elementos de fixação. (material) | 1.000 | 332.18 | 332.18 |
| mo041 | h | Oficial de obras de construção civil. (mão de obra) | 0.345 | 32.24 | 11.12 |
| mo087 | h | Ajudante de obras de construção civil. (mão de obra) | 0.345 | 30.23 | 10.43 |
| % | % | Custos diretos complementares | 2 % | 411.09 | 8.22 |
|  |  | Custos diretos |  |  | 419.31 |
