# Floreira de ferro fundido

- Propriedade do ficheiro: CYPE INGENIEROS, S.A.
- Formato: FIEBDC-3/2002
- Âmbito geográfico: Brasil
- Moeda: BRL
- Custos indiretos: 3.00 %
- Despesas gerais: 13.00 %
- Lucro: 6.00 %
- IVA: 17.00 %

## T Equipamento urbano

### TM Mobiliário urbano

#### TMJ Floreiras

**TMJ010** Un Floreira de ferro fundido.
Floreira quadrada de ferro fundido, de 60x60x50 cm, pintada em cor preto.
Inclui: Colocação da floreira. Eliminação e limpeza do material sobrante.
Critério de medição de projeto: Número de unidades previstas, segundo documentação gráfica de Projeto.
Critério de quantitativos de obra: Medir-se-á o número de unidades realmente executadas segundo especificações de Projeto.

| Código | Un | Descrição | Rendimento | Preço | Importância |
|---|---|---|---|---|---|
| mt52mug100a | Un | Floreira quadrada de ferro fundido, de 60x60x50 cm, pintada em cor preto. (material) | 1.000 | 2415.74 | 2415.74 |
| mq04cag010a | h | Caminhão com grua de carga máxima 6 t. (equipamento) | 0.363 | 215.59 | 78.26 |
| mo041 | h | Oficial de obras de construção civil. (mão de obra) | 0.379 | 33.34 | 12.64 |
| mo087 | h | Ajudante de obras de construção civil. (mão de obra) | 0.621 | 31.49 | 19.56 |
| % | % | Custos diretos complementares | 2 % | 2526.20 | 50.52 |
|  |  | Custos diretos |  |  | 2576.72 |
