# Floreira de aço

- Propriedade do ficheiro: CYPE INGENIEROS, S.A.
- Formato: FIEBDC-3/2002
- Âmbito geográfico: Brasil
- Moeda: BRL
- Custos indiretos: 3.00 %
- Despesas gerais: 13.00 %
- Lucro: 6.00 %
- IVA: 17.00 %

## T Equipamento urbano

### TM Mobiliário urbano

#### TMJ Floreiras

**TMJ060** Un Floreira de aço.
Floreira prismática de aço, de 120x120x45 cm e 600 litros de capacidade, com primer epóxi e tinta de poliéster.
Inclui: Colocação da floreira. Eliminação e limpeza do material sobrante.
Critério de medição de projeto: Número de unidades previstas, segundo documentação gráfica de Projeto.
Critério de quantitativos de obra: Medir-se-á o número de unidades realmente executadas segundo especificações de Projeto.

| Código | Un | Descrição | Rendimento | Preço | Importância |
|---|---|---|---|---|---|
| mt52mug250ag | Un | Floreira prismática de aço, de 120x120x45 cm e 600 litros de capacidade, com primer epóxi e tinta de poliéster. (material) | 1.000 | 6262.16 | 6262.16 |
| mq04cag010a | h | Caminhão com grua de carga máxima 6 t. (equipamento) | 0.407 | 215.59 | 87.75 |
| mo041 | h | Oficial de obras de construção civil. (mão de obra) | 0.425 | 33.34 | 14.17 |
| mo087 | h | Ajudante de obras de construção civil. (mão de obra) | 0.690 | 31.49 | 21.73 |
| % | % | Custos diretos complementares | 2 % | 6385.81 | 127.72 |
|  |  | Custos diretos |  |  | 6513.53 |
