# Compactação de fundo de vala ou cava, com compactador (tipo sapo) de condução manual

- Propriedade do ficheiro: CYPE INGENIEROS, S.A.
- Formato: FIEBDC-3/2002
- Âmbito geográfico: Brasil
- Moeda: BRL
- Custos indiretos: 3.00 %
- Despesas gerais: 13.00 %
- Lucro: 6.00 %
- IVA: 17.00 %

**ACR060** m² Compactação de fundo de vala ou cava, com compactador (tipo sapo) de condução manual.
Compactação de fundo de vala ou cava, com compactador (tipo sapo) de condução manual.
Inclui: Localização dos pontos topográficos. Descida da maquinaria ao fundo da escavação. Umedecimento das terras. Compactação. Remoção da maquinaria do fundo da escavação.
Critério de medição de projeto: Superfície medida segundo documentação gráfica de Projeto.
Critério de quantitativos de obra: Medir-se-á, em perfil compactado, a superfície realmente executada segundo especificações de Projeto, sem incluir os incrementos por excessos de escavação não autorizados.

| Código | Un | Descrição | Rendimento | Preço | Importância |
|---|---|---|---|---|---|
| mq02rop020 | h | Apiloador (Saltitão) de condução manual, de 80 kg, com placa de 30x30 cm. (equipamento) | 0.165 | 9.81 | 1.62 |
| mq02cia020j | h | Caminhão cisterna de 8 m³ de capacidade. (equipamento) | 0.024 | 112.30 | 2.70 |
| mo087 | h | Ajudante de obras de construção civil. (mão de obra) | 0.183 | 20.67 | 3.78 |
| % | % | Custos diretos complementares | 2 % | 8.10 | 0.16 |
|  |  | Custos diretos |  |  | 8.26 |
