# Espalhamanto de terra vegetal em taludes

- Propriedade do ficheiro: CYPE Ingenieros S.A.
- Formato: FIEBDC-3/2016
- Programa: Gerador de preços para construção civil. CYPE Ingenieros, S.A.
- Data: 28/08/2025
- Âmbito geográfico: Brasil
- Moeda: BRL
- Custos indiretos: 3 %
- Despesas gerais: 13 %
- Lucro: 6 %
- IVA: 17 %

## A Preparação do terreno

### AC Movimento de terras em obra civil

#### ACR Espalhamentos, enchimentos e compactações

**ACR080** m³ Espalhamanto de terra vegetal em taludes.
Espalhamento de terra vegetal em taludes, com meios mecânicos, deixando o terreno com perfilamento grosseiro.
Inclui: Espalhamento das terras.
Critério de medição de projeto: Volume a espalhar, segundo documentação gráfica de Projeto.
Critério de quantitativos de obra: Medir-se-á o volume realmente executado segundo especificações de Projeto.

| Código | Un | Descrição | Rendimento | Preço | Importância |
|---|---|---|---|---|---|
| mq01exc010c | h | Retroescavadeira sobre correntes, de 113 kW. (equipamento) | 0.028 | 229.37 | 6.422 |
| % | % | Custos diretos complementares | 2 % | 6.422 | 0.128 |
|  |  | Custos diretos |  |  | 6.550 |
