# Muro de gabiões de rede de torção dupla

- Propriedade do ficheiro: CYPE Ingenieros S.A.
- Formato: FIEBDC-3/2016
- Programa: Gerador de preços para construção civil. CYPE Ingenieros, S.A.
- Data: 14/02/2025
- Âmbito geográfico: Brasil
- Moeda: BRL
- Custos indiretos: 3 %
- Despesas gerais: 13 %
- Lucro: 6 %
- IVA: 17 %

## C Fundações

### CC Contenções

#### CCG Muros de gabiões

**CCG010** m³ Muro de gabiões de rede de torção dupla.
Muro de gabiões com uma face aparente composto por gabião de 2000x1000x1000 mm de malha de torção dupla, hexagonal, de 50x70 mm, de arame de aço galvanizado de 2,0 mm de diâmetro; e enchimento com meios mecânicos com pedra calcária, de granulometria compreendida entre 70 e 250 mm; montagem e desmontagem do sistema de escoramento e fôrmas necessário para evitar a deformação dos gabiões durante o seu enchimento e garantir o alinhamento e aprumo da estrutura. Inclusive cabo de aço para fixação do gabião.
Inclui: Marcação. Preparação da superfície de apoio. Colocação dos gabiões. Amarração das arestas. Montagem do sistema de escoramento e fôrmas dos paramentos à vista dos gabiões. Enchimento dos gabiões. Fechamento e atamento final dos gabiões. Desmontagem do sistema de escoramento e fôrmas. Remoção do material sobrante.
Critério de medição de projeto: Volume medido sobre a seção teórica de cálculo, segundo documentação gráfica de Projeto.
Critério de quantitativos de obra: Medir-se-á o volume teórico executado segundo especificações de Projeto.

| Código | Un | Descrição | Rendimento | Preço | Importância |
|---|---|---|---|---|---|
| mt07etf030a | Un | Gabião de 2000x1000x1000 mm de malha de torção dupla, hexagonal, de 50x70 mm, de arame de aço galvanizado de 2 mm de diâmetro. (material) | 0.525 | 73.68 | 38.682 |
| mt50spa052b | m | Pranchão de madeira de pinho, de 20x7,2 cm. (material) | 0.3 | 16.04 | 4.812 |
| mt50spa101 | kg | Pregos de aço. (material) | 0.075 | 4.75 | 0.356 |
| mt50spa081a | Un | Escora metálica telescópica, até 3 m de altura. (material) | 0.01 | 48.86 | 0.489 |
| mt50spr100a | m | Cabo de aço de 2 mm de diâmetro, para fixação de rede de torção dupla. (material) | 1.75 | 4.07 | 7.123 |
| mt06psm010a | m³ | Pedra de calcário de granulometria compreendida entre 70 e 250 mm, com desgaste no ensaio de Los Angeles < 50. (material) | 1.1 | 53.01 | 58.311 |
| mq01exn020a | h | Retroescavadeira hidráulica sobre pneus, de 105 kW. (equipamento) | 0.089 | 202.08 | 17.985 |
| mq04cab010c | h | Caminhão basculante de 12 t de carga, de 162 kW. (equipamento) | 0.075 | 175.14 | 13.136 |
| mo041 | h | Oficial de obras de construção civil. (mão de obra) | 0.399 | 33.34 | 13.303 |
| mo087 | h | Ajudante de obras de construção civil. (mão de obra) | 1.992 | 31.49 | 62.728 |
| % | % | Custos diretos complementares | 2 % | 216.925 | 4.339 |
|  |  | Custos diretos |  |  | 221.264 |

Resíduos:
- colocação: mt07etf030a; fator de resíduo 0.0053
- colocação: mt50spa052b Pranchão de madeira de pinho, de 20x7,2 cm; fator de resíduo 1
- colocação: mt50spa101 Pregos de aço; fator de resíduo 0.0045
- colocação: mt50spa081a Escora metálica telescópica, até 3 m de altura; fator de resíduo 1
- colocação: mt50spr100a Cabo de aço de 2 mm de diâmetro, para fixação de rede de torção dupla; fator de resíduo 0.0156327
- colocação: mt06psm010a Pedra de calcário de granulometria compreendida entre 70 e 250 mm, com desgaste no ensaio de Los Angeles < 50; fator de resíduo 0.0154

## Recursos

**mt07etf030a** Un Gabião de 2000x1000x1000 mm de malha de torção dupla
Dados técnicos: Custo energético 355.275 MJ; Emissão de CO2 36.032 kg; Código LER 17 04 05; Massa do elemento 14 kg; Volume 0.006667 m3
Resíduos:
- embalagem: re170203 Plástico. (componente de resíduo); rendimento 0.04 kg; Código LER 17 02 03; Massa do elemento 1 kg; Volume 0.001667 m3

**mt50spa052b** m Pranchão de madeira de pinho, de 20x7,2 cm
Dados técnicos: Custo energético 1124.755 MJ; Emissão de CO2 -15.401 kg; Código LER 17 02 01; Massa do elemento 8.28 kg; Volume 0.007527 m3

**mt50spa101** kg Pregos de aço
Dados técnicos: Custo energético 9.830 MJ; Emissão de CO2 0.510 kg; Código LER 17 04 05; Massa do elemento 1 kg; Volume 0.000476 m3

**mt50spa081a** Un Escora metálica telescópica, até 3 m de altura
Dados técnicos: Custo energético 97.317 MJ; Emissão de CO2 5.049 kg; Código LER 17 04 05; Massa do elemento 9.9 kg; Volume 0.004714 m3

**mt50spr100a** m Cabo de aço de 2 mm de diâmetro, para fixação de rede de torção dupla
Dados técnicos: Custo energético 0.277 MJ; Emissão de CO2 0.069 kg; Código LER 17 04 11; Massa do elemento 0.0245 kg; Volume 0.000016 m3
Resíduos:
- embalagem: re150101 Embalagens de papel e cartão. (componente de resíduo); rendimento 0.067 kg; Código LER 15 01 01; Massa do elemento 1 kg; Volume 0.001333 m3

**mt06psm010a** m³ Pedra de calcário de granulometria compreendida entre 70 e 250 mm, com desgaste no ensaio de Los Angeles < 50
Dados técnicos: Custo energético 2736.000 MJ; Emissão de CO2 64.000 kg; Código LER 01 04 13; Massa do elemento 1600 kg; Volume 1.066667 m3
