# Demolição de seção de piso de aglomerado asfáltico

- Propriedade do ficheiro: CYPE Ingenieros S.A.
- Formato: FIEBDC-3/2016
- Programa: Gerador de preços para construção civil. CYPE Ingenieros, S.A.
- Data: 14/02/2025
- Âmbito geográfico: Brasil
- Moeda: BRL
- Custos indiretos: 3 %
- Despesas gerais: 13 %
- Lucro: 6 %
- IVA: 17 %

## D Demolições

### DM Pisos

#### DMF Asfálticos

**DMF020** m² Demolição de seção de piso de aglomerado asfáltico.
Demolição de seção de piso de aglomerado asfáltico de 25 cm de espessura média, com martelo pneumático, e carga manual em caminhão ou caçamba.
Inclui: Marcação da superfície a demolir. Demolição do elemento. Fragmentação do entulho em peças manejáveis. Remoção e acumulação de entulho. Limpeza dos restos da obra. Carga manual de entulho em caminhão ou caçamba.
Critério de medição de projeto: Superfície medida segundo documentação gráfica de Projeto.
Critério de quantitativos de obra: Medir-se-á a superfície realmente demolida segundo especificações de Projeto.

| Código | Un | Descrição | Rendimento | Preço | Importância |
|---|---|---|---|---|---|
| mq05mai030 | h | Martelo pneumático. (equipamento) | 0.426 | 17.78 | 7.574 |
| mq05pdm110 | h | Compressor portátil diesel média pressão 10 m³/min. (equipamento) | 0.213 | 30.17 | 6.426 |
| mo041 | h | Oficial de obras de construção civil. (mão de obra) | 0.16 | 33.34 | 5.334 |
| mo087 | h | Ajudante de obras de construção civil. (mão de obra) | 0.392 | 31.49 | 12.344 |
| % | % | Custos diretos complementares | 2 % | 31.678 | 0.634 |
|  |  | Custos diretos |  |  | 32.312 |

Resíduos:
- demolição: ruo010408 Cascalhos e fragmentos de rocha que não contêm substâncias perigosas. (componente de resíduo); rendimento 548.88 kg; Código LER 01 04 08; Massa do elemento 1 kg; Volume 0.000667 m3
- demolição: ruo170101 Resíduos de cimento. (componente de resíduo); rendimento 11.435 kg; Código LER 17 01 01; Massa do elemento 1 kg; Volume 0.000667 m3
- demolição: ruo170302 Misturas betuminosas que não contêm alcatrão. (componente de resíduo); rendimento 11.435 kg; Código LER 17 03 02; Massa do elemento 1 kg; Volume 0.001 m3
