# Aço para concreto

- Propriedade do ficheiro: CYPE Ingenieros S.A.
- Formato: FIEBDC-3/2016
- Programa: Gerador de preços para construção civil. CYPE Ingenieros, S.A.
- Data: 27/03/2024
- Âmbito geográfico: Brasil
- Moeda: BRL
- Custos indiretos: 3 %
- Despesas gerais: 13 %
- Lucro: 6 %
- IVA: 17 %

## E Estruturas

### EN Concretos, aços e sistemas de fôrmas

#### ENA Aços

**ENA010** kg Aço para concreto.
Aço CA-50 para pré montagem da armadura (corte, dobra e montagem) em fábrica e posterior colocação em pilar. Inclusive arame de atar e separadores.
Inclui: Corte e dobragem da armadura. Montagem e colocação da armadura. Fixação da armadura.
Critério de medição de projeto: Peso teórico calculado segundo documentação gráfica de Projeto.
Critério de quantitativos de obra: Será calculado o peso teórico da armadura executada segundo especificações de Projeto.

| Código | Un | Descrição | Rendimento | Preço | Importância |
|---|---|---|---|---|---|
| mt07sep010ac | Un | Separador certificado de plástico, para armaduras de pilares de vários diâmetros. (material) | 0.1 | 0.21 | 0.021 |
| mt07aco070f | kg | Aço em barras nervuradas, CA-50, de vários diâmetros, segundo ABNT NBR 7480. (material) | 1 | 11.6 | 11.600 |
| mt08var050 | kg | Arame galvanizado para atar, de 1,30 mm de diâmetro. (material) | 0.005 | 3.77 | 0.019 |
| mo043 | h | Armador. (mão de obra) | 0.008 | 31.99 | 0.256 |
| mo090 | h | Ajudante de armador. (mão de obra) | 0.008 | 30.15 | 0.241 |
| % | % | Custos diretos complementares | 2 % | 12.137 | 0.243 |
|  |  | Custos diretos |  |  | 12.380 |

Resíduos:
- colocação: mt07aco070f Aço em barras nervuradas, CA-50, de vários diâmetros, segundo ABNT NBR 7480; fator de resíduo 0.0075
- colocação: mt08var050 Arame galvanizado para atar, de 1,30 mm de diâmetro; fator de resíduo 0.0038

## Recursos

**mt07sep010ac** Un Separador certificado de plástico, para armaduras de pilares de vários diâmetros
Dados técnicos: Custo energético 1.105 MJ; Emissão de CO2 0.114 kg
Resíduos:
- embalagem: re150101 Embalagens de papel e cartão. (componente de resíduo); rendimento 0.072 kg; Código LER 15 01 01; Massa do elemento 1 kg; Volume 0.001333 m3

**mt07aco070f** kg Aço em barras nervuradas, CA-50, de vários diâmetros, segundo ABNT NBR 7480
Dados técnicos: Custo energético 9.830 MJ; Emissão de CO2 0.510 kg; Código LER 17 04 05; Massa do elemento 1 kg; Volume 0.000476 m3

**mt08var050** kg Arame galvanizado para atar, de 1,30 mm de diâmetro
Dados técnicos: Custo energético 25.100 MJ; Emissão de CO2 2.560 kg; Código LER 17 04 05; Massa do elemento 1 kg; Volume 0.000476 m3
