# Concreto para armar

- Propriedade do ficheiro: CYPE Ingenieros S.A.
- Formato: FIEBDC-3/2016
- Programa: Gerador de preços para construção civil. CYPE Ingenieros, S.A.
- Data: 27/03/2024
- Âmbito geográfico: Brasil
- Moeda: BRL
- Custos indiretos: 3 %
- Despesas gerais: 13 %
- Lucro: 6 %
- IVA: 17 %

## E Estruturas

### EN Concretos, aços e sistemas de fôrmas

#### ENH Concretos

**ENH030** m³ Concreto para armar.
Concreto C25 classe de agressividade ambiental II e tipo de ambiente urbano, brita 1, consistência S100 dosado em central, e concretagem com bomba, para formação de pilar.
Inclui: Concretagem e compactação do concreto. Cura do concreto.
Critério de medição de projeto: Volume teórico, segundo documentação gráfica de Projeto.
Critério de quantitativos de obra: Medir-se-á o volume teórico executado segundo especificações de Projeto.

| Código | Un | Descrição | Rendimento | Preço | Importância |
|---|---|---|---|---|---|
| mt10haf080iec | m³ | Concreto C25 classe de agressividade ambiental II e tipo de ambiente urbano, brita 1, consistência S100, dosado em central, segundo ABNT NBR 8953. (material) | 1.05 | 342.99 | 360.140 |
| mq06bhe010 | h | Caminhão bomba estacionado na obra, para bombeamento de concreto. (equipamento) | 0.173 | 696.84 | 120.553 |
| mo045 | h | Oficial de trabalhos de concretagem. (mão de obra) | 0.115 | 31.99 | 3.679 |
| mo092 | h | Ajudante de trabalhos concretagem. (mão de obra) | 0.46 | 30.15 | 13.869 |
| % | % | Custos diretos complementares | 2 % | 498.241 | 9.965 |
|  |  | Custos diretos |  |  | 508.206 |

Resíduos:
- colocação: mt10haf080iec; fator de resíduo 0.00120403

## Recursos

**mt10haf080iec** m³ Concreto C25 classe de agressividade ambiental II e tipo de ambiente urbano
Dados técnicos: Custo energético 2000.000 MJ; Emissão de CO2 250.000 kg; Código LER 17 01 01; Massa do elemento 2500 kg; Volume 1.666667 m3
