# Estação depuradora biológica

- Propriedade do ficheiro: CYPE Ingenieros S.A.
- Formato: FIEBDC-3/2016
- Programa: Gerador de preços para construção civil. CYPE Ingenieros, S.A.
- Data: 14/02/2025
- Âmbito geográfico: Brasil
- Moeda: BRL
- Custos indiretos: 3 %
- Despesas gerais: 13 %
- Lucro: 6 %
- IVA: 17 %

## I Instalações

### IU Urbanas

#### IUE Tratamento de esgoto sanitário

**IUE052** Un Estação depuradora biológica.
Estação depuradora biológica de águas residuais, tecnologia VFL, capacidade para 25 a 75 utilizadores (população equivalente), carga média de matéria orgânica contaminante (DBO5) de 3,6 kg/dia e vazão máxima de água depurada de 8100 litros/dia, equipada com uma estação de bombeamento, um reactor biológico tipo AT, dois compressores e um reservatório de lamas. Totalmente instalada e em funcionamento, sem incluir a escavação, a nivelação nem o enchimento do tardoz.
Inclui: Marcação. Colocação da estação depuradora. Ligação com as redes de abastecimento de água, de saneamento e elétrica. Colocação em funcionamento.
Critério de medição de projeto: Número de unidades previstas, segundo documentação gráfica de Projeto.
Critério de quantitativos de obra: Medir-se-á o número de unidades realmente executadas segundo especificações de Projeto.

| Código | Un | Descrição | Rendimento | Preço | Importância |
|---|---|---|---|---|---|
| mt46edb010j | Un | Estação depuradora biológica de águas residuais, tecnologia VFL, capacidade para 25 a 75 utilizadores (população equivalente), carga média de matéria orgânica contaminante (DBO5) de 3,6 kg/dia e vazão máxima de água depurada de 8100 litros/dia, equipada com uma estação de bombeamento, um reactor biológico tipo AT, dois compressores e um reservatório de lamas. (material) | 1 | 74270.89 | 74270.890 |
| mq04cag010a | h | Caminhão com grua de carga máxima 6 t. (equipamento) | 1.1 | 215.59 | 237.149 |
| mo008 | h | Encanador. (mão de obra) | 6.897 | 42.82 | 295.330 |
| mo107 | h | Ajudante de encanador. (mão de obra) | 6.897 | 32.08 | 221.256 |
| mo003 | h | Eletricista. (mão de obra) | 2.299 | 42.82 | 98.443 |
| mo102 | h | Ajudante de eletricista. (mão de obra) | 2.299 | 32.08 | 73.752 |
| % | % | Custos diretos complementares | 2 % | 75196.820 | 1503.936 |
|  |  | Custos diretos |  |  | 76700.756 |

## Recursos

**mt46edb010j** Un Estação depuradora biológica de águas residuais
Dados técnicos: Custo energético 139917.886 MJ; Emissão de CO2 4962.133 kg
Resíduos:
- embalagem: re150101 Embalagens de papel e cartão. (componente de resíduo); rendimento 0.086 kg; Código LER 15 01 01; Massa do elemento 1 kg; Volume 0.001333 m3
