# Canaleta de drenagem de alvenaria

- Propriedade do ficheiro: CYPE Ingenieros S.A.
- Formato: FIEBDC-3/2016
- Programa: Gerador de preços para construção civil. CYPE Ingenieros, S.A.
- Data: 14/02/2025
- Âmbito geográfico: Brasil
- Moeda: BRL
- Custos indiretos: 3 %
- Despesas gerais: 13 %
- Lucro: 6 %
- IVA: 17 %

## I Instalações

### IU Urbanas

#### IUS Redes de drenagem

**IUS080** m Canaleta de drenagem de alvenaria.
Formação de canaleta de drenagem com paredes de alvenaria de bloco cerâmico furado, assente com argamassa de cimento, confeccionada em obra, dosificação 1:6, camada de emboço afagada interiormente com argamassa de cimento, confeccionada em obra, com aditivo hidrófugo, dosificação 1:3, com grelha e marco de aço galvanizado, de 200 mm de largura interior e 400 mm de altura, carga de ruptura 15 kN; sobre lastro de concreto simples C20 classe de agressividade ambiental I e tipo de ambiente rural, brita 1, consistência S50 de 15 cm de espessura; escavação prévia com meios manuais e posterior enchimento do tardoz com concreto. Inclusive peças especiais e sifão em linha visitável.
Inclui: Marcação do traçado da canaleta de drenagem. Escavação com meios manuais. Eliminação das terras soltas do fundo da escavação. Concretagem e compactação do concreto na execução da base. Execução da alvenaria com blocos, previamente humedecidos, assentes com argamassa. Execução de furos para a ligação da tubulação à canaleta de drenagem. União e ajuste das juntas da tubulação à canaleta de drenagem. Colocação do sifão em linha. Reboco e brunidura interior com argamassa de cimento, arredondando ângulos. Enchimento do tardoz. Colocação do marco e da grelha. Verificação do seu correto funcionamento.
Critério de medição de projeto: Comprimento medido em projeção horizontal, segundo documentação gráfica de Projeto.
Critério de quantitativos de obra: Medir-se-á, em projeção horizontal, o comprimento realmente executado segundo especificações de Projeto.

| Código | Un | Descrição | Rendimento | Preço | Importância |
|---|---|---|---|---|---|
| mt10hmf060ana | m³ | Concreto simples C20 classe de agressividade ambiental I e tipo de ambiente rural, brita 1, consistência S50, dosado em central, segundo ABNT NBR 8953. (material) | 0.181 | 316.71 | 57.325 |
| mt04lpt010c | Un | Bloco cerâmico furado duplo, para revestir, 30x20x9 cm, densidade 746 kg/m³. (material) | 19 | 0.7 | 13.300 |
| mt08aaa010a | m³ | Água. (material) | 0.012 | 3.81 | 0.046 |
| mt01arg005a | t | Areia de pedreira, para argamassa preparada em obra. (material) | 0.038 | 50.85 | 1.932 |
| mt08cem002 | kg | Cimento cinza em sacos. (material) | 9.47 | 0.62 | 5.871 |
| mt08adt010 | kg | Aditivo hidrófugo para impermeabilização de argamassas ou concretos. (material) | 0.146 | 3.04 | 0.444 |
| mt11rej020a | Un | Marco e grelha de aço galvanizado, de 200 mm de largura e 500 mm de comprimento, para canaleta de drenagem de 200 mm de largura interior e 400 mm de altura, carga de ruptura 15 kN. (material) | 2 | 25.11 | 50.220 |
| mt11var120b | Un | Sifão em linha de PVC, cor cinza, visitável, com união macho/fêmea, de 110 mm de diâmetro. (material) | 0.2 | 133.79 | 26.758 |
| mq06hor010 | h | Betoneira elétrica com uma capacidade de amassamento de 160 l. (equipamento) | 0.019 | 13.43 | 0.255 |
| mo041 | h | Oficial de obras de construção civil. (mão de obra) | 1.609 | 33.34 | 53.644 |
| mo087 | h | Ajudante de obras de construção civil. (mão de obra) | 1.084 | 31.49 | 34.135 |
| % | % | Custos diretos complementares | 2 % | 243.930 | 4.879 |
|  |  | Custos diretos |  |  | 248.809 |

Resíduos:
- colocação: mt10hmf060ana; fator de resíduo 0.0012861
- colocação: mt04lpt010c Bloco cerâmico furado duplo, para revestir, 30x20x9 cm, densidade 746 kg/m³; fator de resíduo 0.0516306
- colocação: mt01arg005a Areia de pedreira, para argamassa preparada em obra; fator de resíduo 0.00501329
- colocação: mt08cem002 Cimento cinza em sacos; fator de resíduo 0.0063
- colocação: mt08adt010 Aditivo hidrófugo para impermeabilização de argamassas ou concretos; fator de resíduo 0.055
- colocação: mt11var120b Sifão em linha de PVC, cor cinza, visitável, com união macho/fêmea, de 110 mm de diâmetro; fator de resíduo 0.0222586

## Recursos

**mt10hmf060ana** m³ Concreto simples C20 classe de agressividade ambiental I e tipo de ambiente rural
Dados técnicos: Custo energético 1920.000 MJ; Emissão de CO2 240.000 kg; Código LER 17 01 01; Massa do elemento 2400 kg; Volume 1.6 m3

**mt04lpt010c** Un Bloco cerâmico furado duplo, para revestir, 30x20x9 cm, densidade 746 kg/m³
Dados técnicos: Custo energético 11.437 MJ; Emissão de CO2 0.829 kg; Código LER 17 01 02; Massa do elemento 3.5 kg; Volume 0.0028 m3
Resíduos:
- embalagem: re170201 Madeira. (componente de resíduo); rendimento 0.008 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem002** kg Cimento cinza em sacos
Dados técnicos: Custo energético 4.234 MJ; Emissão de CO2 0.734 kg; Código LER 17 01 01; Massa do elemento 1 kg; Volume 0.000667 m3
Resíduos:
- embalagem: re150101 Embalagens de papel e cartão. (componente de resíduo); rendimento 0.014 kg; Código LER 15 01 01; Massa do elemento 1 kg; Volume 0.001333 m3
- embalagem: re170201 Madeira; rendimento 0.001 kg
- embalagem: re170203 Plástico; rendimento 0.003 kg

**mt08adt010** kg Aditivo hidrófugo para impermeabilização de argamassas ou concretos
Dados técnicos: Custo energético 71.130 MJ; Emissão de CO2 2.824 kg; Código LER 17 09 04; Massa do elemento 1 kg; Volume 0.000667 m3
Resíduos:
- embalagem: re170203 Plástico; rendimento 0.032 kg

**mt11rej020a** Un Marco e grelha de aço galvanizado
Dados técnicos: Custo energético 275.529 MJ; Emissão de CO2 30.956 kg
Resíduos:
- embalagem: re150101 Embalagens de papel e cartão; rendimento 3.59 kg

**mt11var120b** Un Sifão em linha de PVC, cor cinza, visitável, com união macho/fêmea, de 110 mm de diâmetro
Dados técnicos: Custo energético 147.278 MJ; Emissão de CO2 7.344 kg; Código LER 17 02 03; Massa do elemento 1.52 kg; Volume 0.002533 m3
Resíduos:
- embalagem: re150101 Embalagens de papel e cartão; rendimento 0.038 kg
