# Canaleta de drenagem de polipropileno

- Propriedade do ficheiro: CYPE Ingenieros S.A.
- Formato: FIEBDC-3/2016
- Programa: Gerador de preços para construção civil. CYPE Ingenieros, S.A.
- Data: 14/02/2025
- Âmbito geográfico: Brasil
- Moeda: BRL
- Custos indiretos: 3 %
- Despesas gerais: 13 %
- Lucro: 6 %
- IVA: 17 %

## I Instalações

### IU Urbanas

#### IUS Redes de drenagem

**IUS081** m Canaleta de drenagem de polipropileno.
Canaleta pré-fabricada de polipropileno, em tramos de 1000 mm de comprimento, 130 mm de largura e 52 mm de altura, com grelha passadiço de aço galvanizado carga de ruptura 15 kN e, sobre lastro de concreto simples C20 classe de agressividade ambiental I e tipo de ambiente rural, brita 1, consistência S50 de 10 cm de espessura; escavação prévia com meios manuais e posterior enchimento do tardoz com concreto. Inclusive peças especiais e sifão em linha visitável.
Inclui: Marcação do traçado da canaleta de drenagem. Escavação com meios manuais. Eliminação das terras soltas do fundo da escavação. Concretagem e compactação do concreto na execução da base. Colocação da canaleta de drenagem sobre a base de concreto. Montagem dos acessórios na canaleta de drenagem. Execução de furos para a ligação da tubulação à canaleta de drenagem. União e ajuste das juntas da tubulação à canaleta de drenagem. Colocação do sifão em linha. Enchimento do tardoz. Verificação do seu correto funcionamento.
Critério de medição de projeto: Comprimento medido em projeção horizontal, segundo documentação gráfica de Projeto.
Critério de quantitativos de obra: Medir-se-á, em projeção horizontal, o comprimento realmente executado segundo especificações de Projeto.

| Código | Un | Descrição | Rendimento | Preço | Importância |
|---|---|---|---|---|---|
| mt10hmf060ana | m³ | Concreto simples C20 classe de agressividade ambiental I e tipo de ambiente rural, brita 1, consistência S50, dosado em central, segundo ABNT NBR 8953. (material) | 0.078 | 316.71 | 24.703 |
| mt11cap010aa | m | Canaleta pré-fabricada de polipropileno, em tramos de 1000 mm de comprimento, 130 mm de largura e 52 mm de altura, com grelha passadiço de aço galvanizado carga de ruptura 15 kN, inclusive peças especiais. (material) | 1 | 94.17 | 94.170 |
| mt11pvj020b | Un | Sifão em linha de PVC, "JIMTEN", cor cinza, visitável, com união macho/fêmea, de 110 mm de diâmetro. (material) | 0.2 | 193.61 | 38.722 |
| mo041 | h | Oficial de obras de construção civil. (mão de obra) | 0.46 | 33.34 | 15.336 |
| mo087 | h | Ajudante de obras de construção civil. (mão de obra) | 0.24 | 31.49 | 7.558 |
| % | % | Custos diretos complementares | 2 % | 180.489 | 3.610 |
|  |  | Custos diretos |  |  | 184.099 |

Resíduos:
- colocação: mt10hmf060ana; fator de resíduo 0.0012861
- colocação: mt11pvj020b Sifão em linha de PVC, "JIMTEN", cor cinza, visitável, com união macho/fêmea, de 110 mm de diâmetro; fator de resíduo 0.0194967

## Recursos

**mt10hmf060ana** m³ Concreto simples C20 classe de agressividade ambiental I e tipo de ambiente rural
Dados técnicos: Custo energético 1920.000 MJ; Emissão de CO2 240.000 kg; Código LER 17 01 01; Massa do elemento 2400 kg; Volume 1.6 m3

**mt11cap010aa** m Canaleta pré-fabricada de polipropileno
Dados técnicos: Custo energético 84.752 MJ; Emissão de CO2 3.598 kg
Resíduos:
- embalagem: re170201 Madeira. (componente de resíduo); rendimento 0.103 kg; Código LER 17 02 01; Massa do elemento 1 kg; Volume 0.000909 m3
- embalagem: re170203 Plástico. (componente de resíduo); rendimento 0.005 kg; Código LER 17 02 03; Massa do elemento 1 kg; Volume 0.001667 m3

**mt11pvj020b** Un Sifão em linha de PVC, "JIMTEN", cor cinza, visitável, com união macho/fêmea, de 110 mm de diâmetro
Dados técnicos: Custo energético 147.279 MJ; Emissão de CO2 7.345 kg; Código LER 17 02 03; Massa do elemento 1.52 kg; Volume 0.002533 m3
Resíduos:
- embalagem: re150101 Embalagens de papel e cartão. (componente de resíduo); rendimento 0.04 kg; Código LER 15 01 01; Massa do elemento 1 kg; Volume 0.001333 m3
