# Piso exterior de peças de granilite. Colocação em camada grossa

- Propriedade do ficheiro: CYPE Ingenieros S.A.
- Formato: FIEBDC-3/2016
- Programa: Gerador de preços para construção civil. CYPE Ingenieros, S.A.
- Data: 19/06/2025
- Âmbito geográfico: Brasil
- Moeda: BRL
- Custos indiretos: 3 %
- Despesas gerais: 13 %
- Lucro: 6 %
- IVA: 17 %

## M Pisos urbanos

### MP Pisos urbanos

#### MPT De granilite

**MPT010** m² Piso exterior de peças de granilite. Colocação em camada grossa.
Piso exterior de peças de granilite, para utilização pública em zona de terraços e pátios, de acabamento superficial da face aparente: baixo-relevo sem polir, classe resistente à flexão T, classe resistente segundo a carga de ruptura 4, classe de desgaste por abrasão B, formato nominal 40x40 cm, cor cinza. COLOCAÇÃO: sobre camada de areia-cimento de 3 cm de espessura, sem aditivos, com 250 kg/m³ de cimento Portland com calcário CEM II/B-L 32,5 R e areia de pedreira granítica. REJUNTAMENTO: com areia sílica de tamanho 0/2 mm em juntas de 1,5 a 3 mm de espessura.
Critérios considerados na determinação do preço da unidade de obra: O preço não inclui a base de apoio.
Inclui: Implantação de mestras e níveis. Espalhamento da camada de areia-cimento. Polvilhamento com cimento da superfície. Colocação das peças. Formação de juntas e encontros. Limpeza do piso e das juntas. Enchimento das juntas com areia seca, através de escovado. Eliminação do material sobrante da superfície, através de varredela.
Critério de medição de projeto: Superfície medida em projeção horizontal, segundo documentação gráfica de Projeto, descontando as aberturas de superfície maior de 1,5 m². Não se tiveram em conta os desperdícios como fator de influência para incrementar a medição, uma vez que na composição foi considerada uma percentagem de rupturas geral.
Critério de quantitativos de obra: Medir-se-á, em projeção horizontal, a superfície realmente executada segundo especificações de Projeto, descontando as aberturas de superfície maior de 1,5 m².

| Código | Un | Descrição | Rendimento | Preço | Importância |
|---|---|---|---|---|---|
| mt08cem011a | kg | Cimento Portland CEM II/B-L 32,5 R, cor cinza, em sacos. (material) | 1 | 0.27 | 0.270 |
| mt18btx010bcca | m² | Peças de granilite para exterior, acabamento superficial da face aparente: baixo-relevo sem polir, classe resistente à flexão T, classe resistente segundo a carga de ruptura 4, classe de desgaste por abrasão B, formato nominal 40x40 cm, cor cinza, com resistência ao deslizamento/resvalamento (índice USRV) > 45. (material) | 1.05 | 28.72 | 30.156 |
| mt01arp020a | kg | Areia natural, fina e seca, de 2 mm de tamanho máximo, isenta de sais prejudiciais, fornecida em sacos. (material) | 1 | 0.99 | 0.990 |
| mo087 | h | Ajudante de obras de construção civil. (mão de obra) | 0.287 | 31.49 | 9.038 |
| mo023 | h | Ladrilhista. (mão de obra) | 0.287 | 33.34 | 9.569 |
| mo061 | h | Ajudante de ladrilhista. (mão de obra) | 0.287 | 31.49 | 9.038 |
| % | % | Custos diretos complementares | 2 % | 59.061 | 1.181 |
|  |  | Custos diretos |  |  | 60.242 |

Resíduos:
- colocação: mt08cem011a Cimento Portland CEM II/B-L 32,5 R, cor cinza, em sacos; fator de resíduo 0.01512
- colocação: mt18btx010bcca; fator de resíduo 0.0209314
- colocação: mt01arp020a Areia natural, fina e seca, de 2 mm de tamanho máximo, isenta de sais prejudiciais, fornecida em sacos; fator de resíduo 0.003

## Recursos

**mt08cem011a** kg Cimento Portland CEM II/B-L 32,5 R, cor cinza, em sacos
Dados técnicos: Custo energético 3.769 MJ; Emissão de CO2 0.669 kg; Código LER 17 01 01; Massa do elemento 1 kg; Volume 0.000667 m3
Resíduos:
- embalagem: re150101 Embalagens de papel e cartão. (componente de resíduo); rendimento 0.011 kg; Código LER 15 01 01; Massa do elemento 1 kg; Volume 0.001333 m3
- embalagem: re170203 Plástico. (componente de resíduo); rendimento 0.002 kg; Código LER 17 02 03; Massa do elemento 1 kg; Volume 0.001667 m3

**mt18btx010bcca** m² Peças de granilite para exterior
Dados técnicos: Custo energético 99.882 MJ; Emissão de CO2 9.544 kg; Código LER 17 01 07; Massa do elemento 59.5 kg; Volume 0.0476 m3
Resíduos:
- embalagem: re170201 Madeira. (componente de resíduo); rendimento 0.041 kg; Código LER 17 02 01; Massa do elemento 1 kg; Volume 0.000909 m3
- embalagem: re170203 Plástico; rendimento 0.021 kg

**mt01arp020a** kg Areia natural, fina e seca, de 2 mm de tamanho máximo, isenta de sais prejudiciais, fornecida em sacos
Dados técnicos: Custo energético 0.075 MJ; Emissão de CO2 0.004 kg; Código LER 01 04 09; Massa do elemento 1 kg; Volume 0.000625 m3
