# Camada separadora: tela de polietileno

- Propriedade do ficheiro: CYPE Ingenieros S.A.
- Formato: FIEBDC-3/2016
- Programa: Gerador de preços para construção civil. CYPE Ingenieros, S.A.
- Data: 14/02/2025
- Âmbito geográfico: Brasil
- Moeda: BRL
- Custos indiretos: 3 %
- Despesas gerais: 13 %
- Lucro: 6 %
- IVA: 17 %

## N Isolamentos e impermeabilizações

### NG Geosintéticos

#### NGL Geomembranas

**NGL010** m² Camada separadora: tela de polietileno.
Filme impermeável de polietileno de baixa densidade (LDPE) de 0,1 mm de espessura e 100 g/m² de massa superficial, cor preto. Colocação em obra: com sobreposições, diretamente sobre o terreno, sobre um enrocamento ou sobre uma superfície de concreto.
Inclui: Colocação da lâmina separadora. Resolução de sobreposições e uniões.
Critério de medição de projeto: Superfície medida segundo documentação gráfica de Projeto.
Critério de quantitativos de obra: Medir-se-á a superfície realmente executada segundo especificações de Projeto, incluindo as entregas e as sobreposições.

| Código | Un | Descrição | Rendimento | Preço | Importância |
|---|---|---|---|---|---|
| mt16png020a | m² | Filme impermeável de polietileno de baixa densidade (LDPE) de 0,1 mm de espessura e 100 g/m² de massa superficial, cor preto. (material) | 1.15 | 4.17 | 4.796 |
| mo020 | h | Pedreiro. (mão de obra) | 0.034 | 33.34 | 1.134 |
| mo113 | h | Auxiliar de serviços gerais. (mão de obra) | 0.017 | 28.94 | 0.492 |
| % | % | Custos diretos complementares | 2 % | 6.422 | 0.128 |
|  |  | Custos diretos |  |  | 6.550 |

Resíduos:
- colocação: mt16png020a; fator de resíduo 0.06

## Recursos

**mt16png020a** m² Filme impermeável de polietileno de baixa densidade (LDPE) de 0,1 mm de espessura e 100 g/m² de massa superficial
Dados técnicos: Custo energético 16.029 MJ; Emissão de CO2 0.601 kg; Código LER 17 06 04; Massa do elemento 0.1 kg; Volume 0.000167 m3
Resíduos:
- embalagem: re170203 Plástico. (componente de resíduo); rendimento 0.024 kg; Código LER 17 02 03; Massa do elemento 1 kg; Volume 0.001667 m3
