# Floreira de madeira

- Propriedade do ficheiro: CYPE Ingenieros S.A.
- Formato: FIEBDC-3/2016
- Programa: Gerador de preços para construção civil. CYPE Ingenieros, S.A.
- Data: 14/02/2025
- Âmbito geográfico: Brasil
- Moeda: BRL
- Custos indiretos: 3 %
- Despesas gerais: 13 %
- Lucro: 6 %
- IVA: 17 %

## T Equipamento urbano

### TM Mobiliário urbano

#### TMJ Floreiras

**TMJ030** Un Floreira de madeira.
Floreira quadrada de madeira de pinho, de 66x66x68 cm.
Inclui: Colocação da floreira. Eliminação e limpeza do material sobrante.
Critério de medição de projeto: Número de unidades previstas, segundo documentação gráfica de Projeto.
Critério de quantitativos de obra: Medir-se-á o número de unidades realmente executadas segundo especificações de Projeto.

| Código | Un | Descrição | Rendimento | Preço | Importância |
|---|---|---|---|---|---|
| mt52mug230a | Un | Floreira quadrada de madeira de pinho, de 66x66x68 cm, inclusive recipiente interior de chapa de zinco. (material) | 1 | 864.05 | 864.050 |
| mo041 | h | Oficial de obras de construção civil. (mão de obra) | 0.23 | 33.34 | 7.668 |
| mo087 | h | Ajudante de obras de construção civil. (mão de obra) | 0.46 | 31.49 | 14.485 |
| % | % | Custos diretos complementares | 2 % | 886.203 | 17.724 |
|  |  | Custos diretos |  |  | 903.927 |

## Recursos

**mt52mug230a** Un Floreira quadrada de madeira de pinho, de 66x66x68 cm, inclusive recipiente interior de chapa de zinco
Dados técnicos: Custo energético 4772.178 MJ; Emissão de CO2 130.538 kg
Resíduos:
- embalagem: re150101 Embalagens de papel e cartão. (componente de resíduo); rendimento 1.342 kg; Código LER 15 01 01; Massa do elemento 1 kg; Volume 0.001333 m3
