# Floreira de aço

- Propriedade do ficheiro: CYPE Ingenieros S.A.
- Formato: FIEBDC-3/2016
- Programa: Gerador de preços para construção civil. CYPE Ingenieros, S.A.
- Data: 14/02/2025
- Âmbito geográfico: Brasil
- Moeda: BRL
- Custos indiretos: 3 %
- Despesas gerais: 13 %
- Lucro: 6 %
- IVA: 17 %

## T Equipamento urbano

### TM Mobiliário urbano

#### TMJ Floreiras

**TMJ060** Un Floreira de aço.
Floreira prismática de aço, de 120x120x45 cm e 600 litros de capacidade, com primer epóxi e tinta de poliéster.
Inclui: Colocação da floreira. Eliminação e limpeza do material sobrante.
Critério de medição de projeto: Número de unidades previstas, segundo documentação gráfica de Projeto.
Critério de quantitativos de obra: Medir-se-á o número de unidades realmente executadas segundo especificações de Projeto.

| Código | Un | Descrição | Rendimento | Preço | Importância |
|---|---|---|---|---|---|
| mt52mug250ag | Un | Floreira prismática de aço, de 120x120x45 cm e 600 litros de capacidade, com primer epóxi e tinta de poliéster. (material) | 1 | 6262.16 | 6262.160 |
| mq04cag010a | h | Caminhão com grua de carga máxima 6 t. (equipamento) | 0.407 | 215.59 | 87.745 |
| mo041 | h | Oficial de obras de construção civil. (mão de obra) | 0.425 | 33.34 | 14.170 |
| mo087 | h | Ajudante de obras de construção civil. (mão de obra) | 0.69 | 31.49 | 21.728 |
| % | % | Custos diretos complementares | 2 % | 6385.803 | 127.716 |
|  |  | Custos diretos |  |  | 6513.519 |

## Recursos

**mt52mug250ag** Un Floreira prismática de aço, de 120x120x45 cm e 600 litros de capacidade, com primer epóxi e tinta de poliéster
Dados técnicos: Custo energético 4118.187 MJ; Emissão de CO2 254.918 kg
Resíduos:
- embalagem: re150101 Embalagens de papel e cartão. (componente de resíduo); rendimento 1.584 kg; Código LER 15 01 01; Massa do elemento 1 kg; Volume 0.001333 m3
