# Guarda-sol de urze

- Propriedade do ficheiro: CYPE Ingenieros S.A.
- Formato: FIEBDC-3/2016
- Programa: Gerador de preços para construção civil. CYPE Ingenieros, S.A.
- Data: 14/02/2025
- Âmbito geográfico: Brasil
- Moeda: BRL
- Custos indiretos: 3 %
- Despesas gerais: 13 %
- Lucro: 6 %
- IVA: 17 %

## T Equipamento urbano

### TM Mobiliário urbano

#### TMP Guarda-sóis

**TMP020** Un Guarda-sol de urze.
Guarda-sol com cobertura de urze, de 200 cm de diâmetro e mastro de madeira de pinho silvestre, tratada em autoclave, com classe de risco 4, de 250 cm de comprimento e 10 cm de diâmetro, incluindo estrutura metálica para a sua fixação.
Inclui: Montagem e fixação.
Critério de medição de projeto: Número de unidades previstas, segundo documentação gráfica de Projeto.
Critério de quantitativos de obra: Medir-se-á o número de unidades realmente executadas segundo especificações de Projeto.

| Código | Un | Descrição | Rendimento | Preço | Importância |
|---|---|---|---|---|---|
| mt52par050a | Un | Guarda-sol com cobertura de urze, de 200 cm de diâmetro e mastro de madeira de pinho silvestre, tratada em autoclave, com classe de risco 4, de 250 cm de comprimento e 10 cm de diâmetro, incluindo estrutura metálica para a sua fixação. (material) | 1 | 749.71 | 749.710 |
| mo087 | h | Ajudante de obras de construção civil. (mão de obra) | 0.115 | 31.49 | 3.621 |
| % | % | Custos diretos complementares | 2 % | 753.331 | 15.067 |
|  |  | Custos diretos |  |  | 768.398 |
