# Proteção de passeios e de meios-fios

- Propriedade do ficheiro: CYPE INGENIEROS, S.A.
- Formato: FIEBDC-3/2002
- Âmbito geográfico: Brasil
- Moeda: BRL
- Custos indiretos: 3.00 %
- Despesas gerais: 13.00 %
- Lucro: 6.00 %
- IVA: 17.00 %

## 0 Trabalhos preliminares

### 0C Proteções provisórias

#### 0CA Calçadas e guias

**0CA010** m² Proteção de passeios e de meios-fios.
Proteção de passeios e de meios-fios existentes que possam ser afetados pela passagem de veículos durante os trabalhos, através da colocação de lâmina separadora de polietileno, com uma massa superficial de 230 g/m² e base de concreto simples de 10 cm de espessura, realizada com concreto C15 classe de agressividade ambiental I e tipo de ambiente rural, brita 1, consistência S100 dosado em central e concretagem com bomba.
Inclui: Colocação da lâmina separadora. Marcação das juntas de construção e de dilatação. Aplicação de níveis através de pontos, mestras de concreto ou réguas. Irrigação da superfície base. Formação de juntas de construção e de juntas perimetrais de dilatação. Concretagem e compactação do concreto. Cura do concreto. Demolição do piso com martelo pneumático. Fragmentação do entulho em peças manejáveis. Remoção e acumulação de entulho. Limpeza dos restos da obra. Carga manual de entulho em caminhão ou caçamba.
Critério de medição de projeto: Superfície medida segundo documentação gráfica de Projeto.
Critério de quantitativos de obra: Medir-se-á a superfície realmente executada segundo especificações de Projeto.

| Código | Un | Descrição | Rendimento | Preço | Importância |
|---|---|---|---|---|---|
| mt16png010e | m² | Filme de polietileno de 0,25 mm de espessura e 230 g/m² de massa superficial. (material) | 1.100 | 3.80 | 4.18 |
| mt10hmf060ahb | m³ | Concreto simples C15 classe de agressividade ambiental I e tipo de ambiente rural, brita 1, consistência S100, dosado em central, segundo ABNT NBR 8953. (material) | 0.105 | 306.11 | 32.14 |
| mq06vib020 | h | Régua vibradora de 3 m. (equipamento) | 0.084 | 20.47 | 1.72 |
| mq06bhe010 | h | Caminhão bomba estacionado na obra, para bombeamento de concreto. (equipamento) | 0.004 | 744.87 | 2.98 |
| mq05mai030 | h | Martelo pneumático. (equipamento) | 0.150 | 17.87 | 2.68 |
| mq05pdm010a | h | Compressor portátil elétrico 2 m³/min de vazão. (equipamento) | 0.150 | 16.69 | 2.50 |
| mo020 | h | Pedreiro. (mão de obra) | 0.057 | 33.34 | 1.90 |
| mo113 | h | Auxiliar de serviços gerais. (mão de obra) | 0.162 | 28.94 | 4.69 |
| mo077 | h | Ajudante de pedreiro. (mão de obra) | 0.029 | 31.49 | 0.91 |
| mo112 | h | Servente de pedreiro. (mão de obra) | 0.157 | 29.17 | 4.58 |
| % | % | Custos diretos complementares | 2 % | 58.28 | 1.17 |
|  |  | Custos diretos |  |  | 59.45 |
