# Montagem e desmontagem de grua torre

- Propriedade do ficheiro: CYPE INGENIEROS, S.A.
- Formato: FIEBDC-3/2002
- Âmbito geográfico: Brasil
- Moeda: BRL
- Custos indiretos: 3.00 %
- Despesas gerais: 13.00 %
- Lucro: 6.00 %
- IVA: 17.00 %

## 0 Trabalhos preliminares

### 0X Andaimes e equipamento de elevação

#### 0XT Gruas torre

**0XT030** Un Montagem e desmontagem de grua torre.
Montagem e desmontagem de grua torre de obra para elevação e transporte de materiais com 25 m de flecha e 750 kg de carga na ponta.
Critérios considerados na determinação do preço da unidade de obra: O preço não inclui a fundação.
Inclui: Limpeza e preparação da superfície de apoio e proteção dos espaços afetados. Montagem e colocação dos componentes. Desmontagem e remoção da grua torre.
Critério de medição de projeto: Número de unidades previstas, segundo documentação gráfica de Projeto.
Critério de quantitativos de obra: Medir-se-á o número de unidades realmente executadas segundo especificações de Projeto.

| Código | Un | Descrição | Rendimento | Preço | Importância |
|---|---|---|---|---|---|
| mq07gto030a | Un | Montagem e desmontagem de grua torre para transporte de materiais de 25 m de lança e 750 kg de carga na ponta. (equipamento) | 1.000 | 12131.39 | 12131.39 |
| % | % | Custos diretos complementares | 2 % | 12131.39 | 242.63 |
|  |  | Custos diretos |  |  | 12374.02 |
