# Aluguel de bomba submergível de poço

- Propriedade do ficheiro: CYPE INGENIEROS, S.A.
- Formato: FIEBDC-3/2002
- Âmbito geográfico: Brasil
- Moeda: BRL
- Custos indiretos: 3.00 %
- Despesas gerais: 13.00 %
- Lucro: 6.00 %
- IVA: 17.00 %

## A Preparação do terreno

### AH Bombeamentos

#### AHB Bombas submersas

**AHB020** Un Aluguel de bomba submergível de poço.
Aluguel diário de bomba submergível de poço, de 3 CV de potência, para trabalhos de bombeamento de água no fundo da escavação. Incluindo tubulação de impulsão até a sua ligação com o coletor perimetral ou com o ponto de descarga, válvula de regulação de vazão, válvula antirretorno, quadro de proteção, sondas de nível, acessórios, uniões e peças especiais para a instalação da bomba e a sua ligação à rede elétrica.
Critérios considerados na determinação do preço da unidade de obra: O preço inclui a manutenção e o seguro de responsabilidade civil.
Inclui: Revisão periódica para garantir o seu funcionamento e condições de segurança.
Critério de medição de projeto: Número de unidades previstas, segundo documentação gráfica de Projeto.
Critério de quantitativos de obra: Amortização em forma de aluguel diário, segundo as condições definidas no contrato subscrito com a empresa fornecedora.

| Código | Un | Descrição | Rendimento | Preço | Importância |
|---|---|---|---|---|---|
| mq12bau060 | Un | Aluguel diário de bomba submergível de poço, de 2,2 kW de potência. (equipamento) | 1.000 | 124.87 | 124.87 |
| % | % | Custos diretos complementares | 2 % | 124.87 | 2.50 |
|  |  | Custos diretos |  |  | 127.37 |
