# Instalação de equipamento de rebaixamento de lençol freático com ponteiras filtrantes

- Propriedade do ficheiro: CYPE INGENIEROS, S.A.
- Formato: FIEBDC-3/2002
- Âmbito geográfico: Brasil
- Moeda: BRL
- Custos indiretos: 3.00 %
- Despesas gerais: 13.00 %
- Lucro: 6.00 %
- IVA: 17.00 %

## A Preparação do terreno

### AH Bombeamentos

#### AHW Rebaixamento de lençol freático com ponteiras filtrantes

**AHW020** Un Instalação de equipamento de rebaixamento de lençol freático com ponteiras filtrantes.
Instalação de equipamento completo para rebaixamento do lençol freático, sistema de drenagem mediante ponteiras filtrantes, composto por um máximo de 40 lanças ou pontas filtrantes de 5 a 6 m de comprimento, cravadas através de uma bomba especial à volta da área a drenar e unidas, através de cordões de pressão, a um coletor perimetral de até 70 m de comprimento, pelo qual a água é aspirada, graças a uma bomba de vazio de 8,8 kW de potência. Incluindo tubulação de drenagem de 6" de diâmetro e até 50 m de comprimento, desde coletor perimetral a ponto de descarga e linha de ligação à rede elétrica de até 25 m de comprimento.
Critérios considerados na determinação do preço da unidade de obra: O preço inclui o deslocamento à obra do pessoal especializado.
Inclui: Marcação. Cravação das lanças no terreno. Instalação do coletor perimetral. Instalação da tubulação de descarga. Ligação das lanças ao coletor perimetral. Instalação das bombas e ligação à rede.
Critério de medição de projeto: Número de unidades previstas, segundo documentação gráfica de Projeto.
Critério de quantitativos de obra: Medir-se-á o número de unidades realmente executadas segundo especificações de Projeto.

| Código | Un | Descrição | Rendimento | Preço | Importância |
|---|---|---|---|---|---|
| mq12swp020a | Un | Instalação de equipamento de sistema de drenagem Wellpoint, composto por um máximo de 40 lanças ou pontas filtrantes de 5 a 6 m de comprimento, cravadas através de uma bomba especial à volta da área a drenar e unidas, através de cordões de pressão, a um coletor perimetral de até 70 m de comprimento, pelo qual a água é aspirada, graças a uma bomba de vazio de 8,8 kW de potência, incluindo tubulação de drenagem de 6" de diâmetro e até 50 m de comprimento, desde coletor perimetral a ponto de descarga e linha de ligação à rede elétrica de até 25 m de comprimento. (equipamento) | 1.000 | 4356.38 | 4356.38 |
| % | % | Custos diretos complementares | 2 % | 4356.38 | 87.13 |
|  |  | Custos diretos |  |  | 4443.51 |
