# Coluna de terreno consolidado com injeções de calda de cimento à pressão

- Propriedade do ficheiro: CYPE INGENIEROS, S.A.
- Formato: FIEBDC-3/2002
- Âmbito geográfico: Brasil
- Moeda: BRL
- Custos indiretos: 3.00 %
- Despesas gerais: 13.00 %
- Lucro: 6.00 %
- IVA: 17.00 %

## A Preparação do terreno

### AM Melhorias do terreno

#### AMI Jet Grouting (sistema monofluido)

**AMI010** m Coluna de terreno consolidado com injeções de calda de cimento à pressão.
Coluna de terreno consolidado com injeções de calda de cimento à pressão, 300 kg/m de consumo médio de cimento, realizada com a técnica do tubo-manguito, através da perfuração e colocação no terreno de tubos providos de válvulas, através das quais se injecta à pressão a calda de cimento.
Inclui: Marcação das perfurações. Perfuração e colocação dos tubos-manguito. Preparação da calda. Injeção à pressão da calda de cimento. Coleta de sobras e carga manual em caçamba.
Critério de medição de projeto: Comprimento medido segundo documentação gráfica de Projeto.
Critério de quantitativos de obra: Medir-se-á o comprimento realmente executado segundo especificações de Projeto.

| Código | Un | Descrição | Rendimento | Preço | Importância |
|---|---|---|---|---|---|
| mt08aaa010a | m³ | Água. (material) | 0.375 | 3.83 | 1.44 |
| mt08cet020a | t | Cimento CEM II / A-L 32,5 N, a granel. (material) | 0.300 | 236.67 | 71.00 |
| mq03mpi040 | h | Equipamento para injeções de calda de cimento, com bomba de pressão e veículo de perfuração para furos. (equipamento) | 0.090 | 1774.54 | 159.71 |
| mo020 | h | Pedreiro. (mão de obra) | 0.193 | 33.34 | 6.43 |
| mo113 | h | Auxiliar de serviços gerais. (mão de obra) | 0.097 | 28.94 | 2.81 |
| mo112 | h | Servente de pedreiro. (mão de obra) | 0.097 | 29.17 | 2.83 |
| % | % | Custos diretos complementares | 2 % | 244.22 | 4.88 |
|  |  | Custos diretos |  |  | 249.10 |
