# Enchimento com brita filtrante selecionada, para drenagem em tardoz de muro

- Propriedade do ficheiro: CYPE INGENIEROS, S.A.
- Formato: FIEBDC-3/2002
- Âmbito geográfico: Brasil
- Moeda: BRL
- Custos indiretos: 3.00 %
- Despesas gerais: 13.00 %
- Lucro: 6.00 %
- IVA: 17.00 %

## A Preparação do terreno

### AS Redes de drenagem horizontais

#### ASD Drenagens

**ASD040** m³ Enchimento com brita filtrante selecionada, para drenagem em tardoz de muro.
Execução de enchimento com brita filtrante selecionada, em tardoz de muro, para facilitar a drenagem das águas procedentes da chuva, com o fim de evitar inundações e o sobre-impulso hidrostático contra as estruturas de contenção. Composto por sucessivas camadas de 30 cm de espessura, aplicadas e compactadas por cima da rede de drenagem (não incluída neste preço), com meios mecânicos, até alcançar uma densidade seca não inferior a 80% da máxima obtida no ensaio Proctor Modificado, (não incluído neste preço). Incluindo descarga no local de trabalho dos inertes a utilizar nos trabalhos de enchimento e humidificação dos mesmos. Totalmente terminado e testado.
Inclui: Descarga no local de trabalho dos inertes a utilizar nos trabalhos de enchimento. Implantação geral e de níveis. Espalhamento do material de enchimento em camadas de espessura uniforme. Humidificação ou secagem de cada camada. Compactação.
Critério de medição de projeto: Volume medido sobre os desenhos de perfis transversais do Projeto, que definem o movimento de terras a realizar em obra.
Critério de quantitativos de obra: Medir-se-á, em perfil compactado, o volume realmente executado segundo especificações de Projeto, sem incluir os incrementos por excessos de escavação não autorizados.

| Código | Un | Descrição | Rendimento | Preço | Importância |
|---|---|---|---|---|---|
| mt01ard030a | t | Brita filtrante selecionada. (material) | 2.200 | 39.27 | 86.39 |
| mq01pan010a | h | Pá carregadeira sobre pneus de 120 kW/1,9 m³. (equipamento) | 0.015 | 105.93 | 1.59 |
| mq04cab010c | h | Caminhão basculante de 12 t de carga, de 162 kW. (equipamento) | 0.015 | 105.81 | 1.59 |
| mq01mot010b | h | Motoniveladora de 154 kW. (equipamento) | 0.010 | 197.18 | 1.97 |
| mq02rov010c | h | Compactador monocilíndrico vibrante auto-propulsado, de 74 kW, de 7,42 t, largura de trabalho 167,6 cm. (equipamento) | 0.025 | 132.81 | 3.32 |
| mq02cia020j | h | Caminhão cisterna de 8 m³ de capacidade. (equipamento) | 0.012 | 105.61 | 1.27 |
| mo113 | h | Auxiliar de serviços gerais. (mão de obra) | 0.120 | 17.29 | 2.07 |
| % | % | Custos diretos complementares | 2 % | 98.20 | 1.96 |
|  |  | Custos diretos |  |  | 100.16 |
