# Calha pré-fabricada de PVC

- Propriedade do ficheiro: CYPE INGENIEROS, S.A.
- Formato: FIEBDC-3/2002
- Âmbito geográfico: Brasil
- Custos indiretos: 0.03 %
- Despesas gerais: 13.00 %
- Lucro: 6.00 %
- IVA: 17.00 %

## A Preparação do terreno

### AS Redes de drenagem horizontais

#### ASI Sistemas de drenagem em pisos e pavimentos

**ASI050** m Calha pré-fabricada de PVC, de 500 mm de comprimento, 130 mm de largura e 90 mm de altura, cinzento, com ligações de Ø 50 mm, Ø 75 mm, e Ø 80 mm, modelo CAN-130-GP "ADEQUA", com grelha de pedestres carga de ruptura 15 kN, de polipropileno, de 130 mm de largura e 500 mm de comprimento, cinzento, modelo RP-130-G.
Fornecimento e colocação de calha pré-fabricada de PVC, de 500 mm de comprimento, 130 mm de largura e 90 mm de altura, cinzento, com ligações de Ø 50 mm, Ø 75 mm, e Ø 80 mm, modelo CAN-130-GP "ADEQUA", com grelha de pedestres carga de ruptura 15 kN, de polipropileno, de 130 mm de largura e 500 mm de comprimento, cinzento, modelo RP-130-G, colocada sobre base de concreto simples C20 classe de agressividade ambiental I e tipo de ambiente rural, brita 1, consistência S50 de 10 cm de espessura. Inclusive parte proporcional de acessórios de montagem, peças especiais, material auxiliar, elementos de fixação e sem incluir a escavação. Totalmente montada, ligada à rede geral de drenagem e testada.
Inclui: Implantação da calha de drenagem. Eliminação das terras soltas do fundo da escavação. Concretagem e compactação do concreto na execução da base. Montagem das peças pré-fabricadas. Formação de aberturas para ligação de tubos. União e ajuste das juntas dos coletores à calha de drenagem. Colocação da grelha.
Critério de medição de projeto: Comprimento medido em projeção horizontal, segundo documentação gráfica de Projeto.
Critério de quantitativos de obra: Medir-se-á, em projeção horizontal, o comprimento realmente executado segundo especificações de Projeto.

| Código | Un | Descrição | Rendimento | Preço | Importância |
|---|---|---|---|---|---|
| mt10hmf060aha | m³ | Concreto simples C20 classe de agressividade ambiental I e tipo de ambiente rural, brita 1, consistência S50, dosado em central, segundo ABNT NBR 8953. (material) | 0.043 | 95.55 | 4.11 |
| mt11cnq010a | Un | Calha pré-fabricada de PVC, de 500 mm de comprimento, 130 mm de largura e 90 mm de altura, cinzento, com ligações de Ø 50 mm, Ø 75 mm, e Ø 80 mm, modelo CAN-130-GP "ADEQUA", inclusive parte proporcional de peças especiais. (material) | 2.000 | 6.03 | 12.06 |
| mt11cnq015a | Un | Grelha de pedestres carga de ruptura 15 kN, de polipropileno, de 130 mm de largura e 500 mm de comprimento, cinzento, modelo RP-130-G, "ADEQUA", para calha pré-fabricada de PVC. (material) | 2.000 | 7.17 | 14.34 |
| mt11var020 | Un | Material auxiliar para saneamento. (material) | 3.000 | 0.76 | 2.28 |
| au00auh040 |  | Vibrador de concreto, elétrico. | 1.000 | 0.00 | 0.00 |
| mo019 | h | Oficial de 1ª pedreiro. (mão de obra) | 0.408 | 6.19 | 2.53 |
| mo105 | h | Auxiliar de serviços gerais. (mão de obra) | 0.434 | 3.68 | 1.60 |
| % | % | Custos diretos complementares | 2 % | 36.92 | 0.74 |
|  |  | Custos diretos |  |  | 37.66 |
