# Transporte, colocação em obra e remoção de equipamento completo de máquina escavadeira para paredes diafragma, para parede diafragma de 60 cm de espessura

- Propriedade do ficheiro: CYPE INGENIEROS, S.A.
- Formato: FIEBDC-3/2002
- Âmbito geográfico: Brasil
- Custos indiretos: 3.00 %
- Despesas gerais: 13.00 %
- Lucro: 6.00 %
- IVA: 17.00 %

## C Fundações

### CC Contenções

#### CCP Paredes diafragma

**CCP001** Un Transporte, colocação em obra e remoção de equipamento completo de máquina escavadeira para paredes diafragma, para parede diafragma de 60 cm de espessura.
Deslocamento, montagem, desmontagem e remoção da obra de equipamento de perfuração, para a realização de paredes diafragma de 60 cm de espessura. Incluindo parte proporcional de deslocamento de pessoal especializado.
Inclui: Transporte à obra. Montagem do equipamento. Desmontagem do equipamento. Remoção do equipamento>.
Critério de medição de projeto: Número de unidades previstas, segundo documentação gráfica de Projeto.
Critério de quantitativos de obra: Medir-se-á o número de unidades realmente executadas segundo especificações de Projeto.

| Código | Un | Descrição | Rendimento | Preço | Importância |
|---|---|---|---|---|---|
| mq03pae050f | Un | Transporte, colocação em obra e retirada de equipamento completo de máquina escavadeira para paredes diafragma, para paredes de 60 cm de espessura. (equipamento) | 1.005 | 4467.68 | 4490.02 |
| % | % | Custos diretos complementares | 2 % | 4490.02 | 89.80 |
|  |  | Custos diretos |  |  | 4579.82 |
