# Transporte, colocação em obra e remoção de equipamento completo de produção de lamas bentoníticas para a realização de paredes diafragma, a uma distância de entre 100 e 200 km

- Propriedade do ficheiro: CYPE INGENIEROS, S.A.
- Formato: FIEBDC-3/2002
- Âmbito geográfico: Brasil
- Moeda: BRL
- Custos indiretos: 3.00 %
- Despesas gerais: 13.00 %
- Lucro: 6.00 %
- IVA: 17.00 %

## C Fundações

### CC Contenções

#### CCP Paredes diafragma

**CCP002** Un Transporte, colocação em obra e remoção de equipamento completo de produção de lamas bentoníticas para a realização de paredes diafragma, a uma distância de entre 100 e 200 km.
Transporte, colocação em obra e remoção de equipamento completo de produção de lamas bentoníticas para a realização de paredes diafragma, a uma distância de entre 100 e 200 km.
Inclui: Transporte à obra. Montagem do equipamento. Desmontagem do equipamento. Remoção do equipamento>.
Critério de medição de projeto: Número de unidades previstas, segundo documentação gráfica de Projeto.
Critério de quantitativos de obra: Medir-se-á o número de unidades realmente executadas segundo especificações de Projeto.
Critérios considerados na determinação do preço da unidade de obra: O preço inclui o deslocamento à obra do pessoal especializado e a regeneração de lamas.

| Código | Un | Descrição | Rendimento | Preço | Importância |
|---|---|---|---|---|---|
| mq03pae051c | Un | Transporte, colocação em obra e remoção de equipamento completo de lamas bentoníticas, a uma distância de entre 100 e 200 km. (equipamento) | 1.000 | 7181.48 | 7181.48 |
| % | % | Custos diretos complementares | 2 % | 7181.48 | 143.63 |
|  |  | Custos diretos |  |  | 7325.11 |
