# Parede diafragma de concreto armado, com lamas

- Propriedade do ficheiro: CYPE INGENIEROS, S.A.
- Formato: FIEBDC-3/2002
- Âmbito geográfico: Brasil
- Moeda: BRL
- Custos indiretos: 3.00 %
- Despesas gerais: 13.00 %
- Lucro: 6.00 %
- IVA: 17.00 %

## C Fundações

### CC Contenções

#### CCP Paredes diafragma

**CCP020** m² Parede diafragma de concreto armado, com lamas.
Parede diafragma de concreto armado, de 40 cm de espessura e até 16 m de profundidade, ou até encontrar rocha ou camadas duras de terreno, realizado por banquetas de até 2,65 m de comprimento, escavadas em terreno coesivo sem rejeição no ensaio SPT, estabilizado através da utilização de lamas bentoníticas; realizado com concreto C25 classe de agressividade ambiental II e tipo de ambiente urbano, brita 0, consistência S160 dosado em central, e concretagem desde caminhão, com concretagem contínua através de tubo Tremonha, e aço CA-50, com uma quantidade aproximada de 30 kg/m². Inclusive arame de atar e separadores.
Critérios considerados na determinação do preço da unidade de obra: O preço inclui o corte, dobra e montagem da armadura em central de armaduras de obra e a posterior colocação em obra.
Inclui: Escavação por painéis segundo a ordem projetada, com utilização de lamas bentoníticas. Limpeza da escavação. Colocação da armadura. Colocação das fôrmas de juntas entre painéis. Colocação do tubo Tremonha. Concretagem e compactação do concreto. Coleta de lamas bentoníticas que afloram à medida que se deita o concreto e posterior regeneração. Extração de fôrmas de junta. Repetição das operações até completar todos os painéis cumprindo a ordem prevista, evitando assim o desmoronamento das fundações contíguas.
Critério de medição de projeto: Superfície da parede projetada, com o comprimento de cálculo medido desde a parte superior do muro-guia até à profundidade teórica das armaduras e incrementado em 20 cm, multiplicada pelo perímetro blindado, medido a eixos, sem duplicar esquinas nem encontros, segundo documentação gráfica de Projeto.
Critério de quantitativos de obra: Medir-se-á a superfície realmente executada, contabilizando o comprimento existente desde a parte superior do muro-guia até à profundidade teórica das armaduras, incrementado em 20 cm, multiplicado pelo perímetro blindado, medido a eixos, sem duplicar esquinas nem encontros, segundo especificações de Projeto, sem ser causa de pagamento outro tipo de excessos.

| Código | Un | Descrição | Rendimento | Preço | Importância |
|---|---|---|---|---|---|
| mt07aco020j | Un | Separador certificado para paredes diafragma. (material) | 2.000 | 0.26 | 0.52 |
| mt07aco070f | kg | Aço em barras nervuradas, CA-50, de vários diâmetros, segundo ABNT NBR 7480. (material) | 31.500 | 11.78 | 371.07 |
| mt08var050 | kg | Arame galvanizado para atar, de 1,30 mm de diâmetro. (material) | 0.330 | 3.83 | 1.26 |
| mt10haf080ide | m³ | Concreto C25 classe de agressividade ambiental II e tipo de ambiente urbano, brita 0, consistência S160, dosado em central, segundo ABNT NBR 8953. (material) | 0.506 | 368.98 | 186.70 |
| mq03pae060sh | h | Maquinaria para escavação de parede diafragma de 40 cm de espessura e até 16 m de profundidade, escavação com utilização de lamas bentoníticas, em terreno coesivo sem rejeição no ensaio SPT, realizada por banquetas de 2,65 m de comprimento. (equipamento) | 0.300 | 178.33 | 53.50 |
| mq07gte010c | h | Guindaste móvel de braço telescópico com uma capacidade de elevação de 30 t e 27 m de altura máxima de trabalho. (equipamento) | 0.100 | 293.57 | 29.36 |
| mq03lod010 | h | Maquinaria para lamas de perfuração: desareadores de lamas, misturadores de lamas, bombas de lamas, decantadores e reservatórios de armazenamento. (equipamento) | 0.450 | 36.37 | 16.37 |
| op00ciz020 |  | Guilhotina para aço em barras nervuradas. | 1.000 | 0.00 | 0.00 |
| op00ata010 |  | Máquina de amarrar ferro. | 1.000 | 0.00 | 0.00 |
| au00auh020 |  | Canaleta para descarga do concreto. | 1.000 | 0.00 | 0.00 |
| au00auh050 |  | Tubo Tremonha. | 1.000 | 0.00 | 0.00 |
| mo043 | h | Armador. (mão de obra) | 0.251 | 33.07 | 8.30 |
| mo090 | h | Ajudante de armador. (mão de obra) | 0.345 | 31.41 | 10.84 |
| mo045 | h | Oficial de trabalhos de concretagem. (mão de obra) | 0.106 | 33.07 | 3.51 |
| mo092 | h | Ajudante de trabalhos concretagem. (mão de obra) | 0.423 | 31.41 | 13.29 |
| % | % | Custos diretos complementares | 2 % | 694.72 | 13.89 |
|  |  | Custos diretos |  |  | 708.61 |
