# Argamassa pobre de cimento, como base de muro-guia e enchimento de ocos em paredes diafragma

- Propriedade do ficheiro: CYPE INGENIEROS, S.A.
- Formato: FIEBDC-3/2002
- Âmbito geográfico: Brasil
- Moeda: BRL
- Custos indiretos: 3.00 %
- Despesas gerais: 13.00 %
- Lucro: 6.00 %
- IVA: 17.00 %

## C Fundações

### CC Contenções

#### CCP Paredes diafragma

**CCP031** m³ Argamassa pobre de cimento, como base de muro-guia e enchimento de ocos em paredes diafragma.
Argamassa pobre de cimento, com uma dosagem inferior a 40 kg/m³, para a confecção da base de assentamento do muro-guia e o enchimento dos ocos que podem ter sido produzidos no terreno, durante os trabalhos de escavação da parede diafragma, por parte da máquina escavadeira, como consequência da existência de poços ou galerias no subsolo, desprendimentos de terras ou extração de fundações antigas.
Inclui: Preparação da mistura. Descarga da camada de argamassa. Cura da argamassa. Limpeza dos restos gerados.
Critério de medição de projeto: Volume estimado segundo estudo geotécnico do terreno.
Critério de quantitativos de obra: Medir-se-á o volume realmente executado segundo especificações de Projeto.

| Código | Un | Descrição | Rendimento | Preço | Importância |
|---|---|---|---|---|---|
| mt09moe110 | m³ | Argamassa pobre de cimento, com uma dosagem inferior a 40 kg/m³, elaborada e transportada a obra. (material) | 1.000 | 170.11 | 170.11 |
| mo020 | h | Pedreiro. (mão de obra) | 0.418 | 33.34 | 13.94 |
| mo113 | h | Auxiliar de serviços gerais. (mão de obra) | 0.418 | 28.94 | 12.10 |
| % | % | Custos diretos complementares | 2 % | 196.15 | 3.92 |
|  |  | Custos diretos |  |  | 200.07 |
