# Reparação da escavação de banquetas em paredes diafragma

- Propriedade do ficheiro: CYPE INGENIEROS, S.A.
- Formato: FIEBDC-3/2002
- Âmbito geográfico: Brasil
- Moeda: BRL
- Custos indiretos: 3.00 %
- Despesas gerais: 13.00 %
- Lucro: 6.00 %
- IVA: 17.00 %

## C Fundações

### CC Contenções

#### CCP Paredes diafragma

**CCP032** m² Reparação da escavação de banquetas em paredes diafragma.
Reparação da escavação de banquetas em muros-guias, escavando novamente a superfície deteriorada devido a assentamentos e colapsos incontrolados do terreno, posterior à realização do enchimento dos ocos com argamassa pobre de cimento.
Critérios considerados na determinação do preço da unidade de obra: O preço não inclui a argamassa pobre de cimento.
Inclui: Escavação em sucessivas camadas horizontais e extração de terras. Carga para caminhão dos materiais escavados.
Critério de medição de projeto: Superfície estimada segundo estudo geotécnico do terreno.
Critério de quantitativos de obra: Será medida a superfície de parede diafragma realmente escavada segundo especificações de Projeto.

| Código | Un | Descrição | Rendimento | Preço | Importância |
|---|---|---|---|---|---|
| mq03pae070 | h | Maquinaria para reparação da escavação deteriorada de banquetas em paredes diafragma, escavando novamente a superfície deteriorada devido a assentamentos e colapsos incontrolados do terreno. (equipamento) | 0.850 | 375.37 | 319.06 |
| mo020 | h | Pedreiro. (mão de obra) | 0.418 | 33.34 | 13.94 |
| mo113 | h | Auxiliar de serviços gerais. (mão de obra) | 0.418 | 28.94 | 12.10 |
| % | % | Custos diretos complementares | 2 % | 345.10 | 6.90 |
|  |  | Custos diretos |  |  | 352.00 |
