# Perfuração em rocha ou camadas duras do terreno para paredes diafragma

- Propriedade do ficheiro: CYPE INGENIEROS, S.A.
- Formato: FIEBDC-3/2002
- Âmbito geográfico: Brasil
- Moeda: BRL
- Custos indiretos: 3.00 %
- Despesas gerais: 13.00 %
- Lucro: 6.00 %
- IVA: 17.00 %

## C Fundações

### CC Contenções

#### CCP Paredes diafragma

**CCP034** h Perfuração em rocha ou camadas duras do terreno para paredes diafragma.
Perfuração através da utilização de máquina perfuradora de widia, em rocha ou camadas duras do terreno para o encastramento dos painéis da parede diafragma, ou picagem das zonas duras do terreno, que bloqueiam a escavação com balde de maxilas, para a formação da parede diafragma.
Critérios considerados na determinação do preço da unidade de obra: O preço inclui o deslocamento, montagem e desmontagem em obra do equipamento de perfuração.
Inclui: Montagem do equipamento. Perfuração do terreno. Desmontagem do equipamento. Limpeza da zona afetada.
Critério de medição de projeto: Tempo estimado segundo estudo geotécnico do terreno.
Critério de quantitativos de obra: Amortização em forma de aluguel por horas, segundo as condições definidas no contrato subscrito com a empresa fornecedora.

| Código | Un | Descrição | Rendimento | Preço | Importância |
|---|---|---|---|---|---|
| mq03pae090 | h | Máquina perfuradora equipada com hélice provida de cortante de widia. (equipamento) | 1.000 | 1168.44 | 1168.44 |
| % | % | Custos diretos complementares | 2 % | 1168.44 | 23.37 |
|  |  | Custos diretos |  |  | 1191.81 |
