# Arrasamento de painéis em paredes diafragma

- Propriedade do ficheiro: CYPE INGENIEROS, S.A.
- Formato: FIEBDC-3/2002
- Âmbito geográfico: Brasil
- Moeda: BRL
- Custos indiretos: 3.00 %
- Despesas gerais: 13.00 %
- Lucro: 6.00 %
- IVA: 17.00 %

## C Fundações

### CC Contenções

#### CCP Paredes diafragma

**CCP051** m Arrasamento de painéis em paredes diafragma.
Demolição do excesso de concreto existente no coroamento dos painéis da parede diafragma, de 45 cm de espessura, através da picagem com martelo rompedor do tramo compreendido entre o nível de enchimento do concreto e o nível de arrasamento, até garantir a ausência de concreto contaminado por lamas e a qualidade descrita no Projeto, e carga manual de entulho em caminhão ou caçamba.
Inclui: Marcação e corte do nível de arrasamento. Picagem mecânica com martelo rompedor do concreto contaminado existente no coroamento da parede. Picagem manual com compressor portátil dos restos do arrasamento. Endireitamento das armaduras. Limpeza da superfície de concreto. Coleta de restos. Carga manual de entulho em caminhão ou caçamba.
Critério de medição de projeto: Comprimento medido segundo documentação gráfica de Projeto, considerando que a cota final de concretagem ultrapassará a teórica em pelo menos 30 cm.
Critério de quantitativos de obra: Medir-se-á o comprimento realmente executado segundo especificações de Projeto.

| Código | Un | Descrição | Rendimento | Preço | Importância |
|---|---|---|---|---|---|
| mq01exn050c | h | Retroescavadeira sobre pneus, de 85 kW, com martelo rompedor. (equipamento) | 0.347 | 284.81 | 98.83 |
| mq05pdm010a | h | Compressor portátil elétrico 2 m³/min de vazão. (equipamento) | 0.760 | 16.69 | 12.68 |
| mq05mai030 | h | Martelo pneumático. (equipamento) | 1.519 | 17.87 | 27.14 |
| op00amo010 |  | Esmerilhadeira. | 1.000 | 0.00 | 0.00 |
| mo112 | h | Servente de pedreiro. (mão de obra) | 2.041 | 29.17 | 59.54 |
| mo113 | h | Auxiliar de serviços gerais. (mão de obra) | 1.020 | 28.94 | 29.52 |
| % | % | Custos diretos complementares | 2 % | 227.71 | 4.55 |
|  |  | Custos diretos |  |  | 232.26 |
