# Escoramento de parede diafragma

- Propriedade do ficheiro: CYPE INGENIEROS, S.A.
- Formato: FIEBDC-3/2002
- Âmbito geográfico: Brasil
- Moeda: BRL
- Custos indiretos: 3.00 %
- Despesas gerais: 13.00 %
- Lucro: 6.00 %
- IVA: 17.00 %

## C Fundações

### CC Contenções

#### CCP Paredes diafragma

**CCP056** m Escoramento de parede diafragma.
Montagem e desmontagem de escoramento provisório, com uma capacidade portante de 20 t, para assegurar a estabilidade da parede diafragma durante os trabalhos de escavação das terras em um dos seus lados e até que a parede ganhe rigidez através das suas uniões com o resto da estrutura. Executado através da colocação de perfil metálico, com placas metálicas e fixações, na superfície da parede.
Inclui: Implantação das placas de ancoragem. Colocação e fixação das placas. Colocação e fixação da escora metálica. Remover as ancoragens provisórias. Desmontagem do equipamento.
Critério de medição de projeto: Comprimento medido segundo documentação gráfica de Projeto.
Critério de quantitativos de obra: Medir-se-á o comprimento realmente executado segundo especificações de Projeto.

| Código | Un | Descrição | Rendimento | Preço | Importância |
|---|---|---|---|---|---|
| mt07ala012f | Un | Contraventamento composto por perfil metálico, placas de ancoragem e fixações, com uma capacidade de carga de 20 t. (material) | 1.000 | 902.61 | 902.61 |
| mq04cap010c | h | Caminhão para transporte, de 24 t de carga. (equipamento) | 0.150 | 522.35 | 78.35 |
| mq07gte010c | h | Guindaste móvel de braço telescópico com uma capacidade de elevação de 30 t e 27 m de altura máxima de trabalho. (equipamento) | 0.085 | 293.57 | 24.95 |
| mo047 | h | Montador de estruturas metálicas. (mão de obra) | 0.261 | 33.07 | 8.63 |
| mo094 | h | Ajudante de montador de estruturas metálicas. (mão de obra) | 0.523 | 31.41 | 16.43 |
| % | % | Custos diretos complementares | 2 % | 1030.97 | 20.62 |
|  |  | Custos diretos |  |  | 1051.59 |
