# Ancoragem química estrutural sobre parede diafragma de concreto

- Propriedade do ficheiro: CYPE INGENIEROS, S.A.
- Formato: FIEBDC-3/2002
- Âmbito geográfico: Brasil
- Moeda: BRL
- Custos indiretos: 3.00 %
- Despesas gerais: 13.00 %
- Lucro: 6.00 %
- IVA: 17.00 %

## C Fundações

### CC Contenções

#### CCP Paredes diafragma

**CCP064** Un Ancoragem química estrutural sobre parede diafragma de concreto.
Ancoragem química estrutural sobre parede diafragma de concreto, formada por barra nervurada de 16 mm de diâmetro e 100 cm de comprimento de aço CA-50, fixado com resina epóxi em furo de 20 mm de diâmetro e 250 mm de profundidade, e carga manual de entulho em caminhão ou caçamba.
Inclui: Marcação do orifício sobre o paramento da parede diafragma. Execução do furo. Limpeza do pó do interior do furo. Injeção de resina epóxi. Colocação da armadura de espera. Limpeza dos restos gerados. Carga manual de entulho em caminhão ou caçamba.
Critério de medição de projeto: Número de unidades previstas, segundo documentação gráfica de Projeto.
Critério de quantitativos de obra: Medir-se-á o número de unidades realmente executadas segundo especificações de Projeto.

| Código | Un | Descrição | Rendimento | Preço | Importância |
|---|---|---|---|---|---|
| mt07anq010 | Un | Cartucho de adesivo tixotrópico de dois componentes à base de resina epóxi, de 330 ml, para ligação de barra nervurada de aço e parede diafragma. (material) | 0.080 | 139.13 | 11.13 |
| mt07aco070f | kg | Aço em barras nervuradas, CA-50, de vários diâmetros, segundo ABNT NBR 7480. (material) | 1.580 | 11.78 | 18.61 |
| mq06eim060 | h | Aplicador manual para cartuchos de injeção de resinas, com acessório misturador. (equipamento) | 0.300 | 6.74 | 2.02 |
| op00ciz020 |  | Guilhotina para aço em barras nervuradas. | 1.000 | 0.00 | 0.00 |
| op00ata010 |  | Máquina de amarrar ferro. | 1.000 | 0.00 | 0.00 |
| op00tal010 |  | Furadeira. | 1.000 | 0.00 | 0.00 |
| mo042 | h | Oficial de estruturas de concreto armado. (mão de obra) | 0.115 | 33.07 | 3.80 |
| mo089 | h | Ajudante de estruturas de concreto armado. (mão de obra) | 0.115 | 31.41 | 3.61 |
| % | % | Custos diretos complementares | 2 % | 39.17 | 0.78 |
|  |  | Custos diretos |  |  | 39.95 |
