# Regularização do tardoz da parede diafragma

- Propriedade do ficheiro: CYPE INGENIEROS, S.A.
- Formato: FIEBDC-3/2002
- Âmbito geográfico: Brasil
- Moeda: BRL
- Custos indiretos: 3.00 %
- Despesas gerais: 13.00 %
- Lucro: 6.00 %
- IVA: 17.00 %

## C Fundações

### CC Contenções

#### CCP Paredes diafragma

**CCP071** m² Regularização do tardoz da parede diafragma.
Regularização dos paramentos verticais do tardoz de parede diafragma de concreto armado, através de fresadora, desbastando de 3 a 5 cm de espessura para eliminar os ressaltos resultantes da concretagem contra o terreno, e decapar a superfície com acabamento rugoso, para revestir, e carga de entulho em caminhão ou caçamba.
Inclui: Fresagem do tardoz da parede diafragma. Remoção e acumulação de entulho. Carga de entulho em caminhão ou caçamba.
Critério de medição de projeto: Superfície medida segundo documentação gráfica de Projeto.
Critério de quantitativos de obra: Medir-se-á a superfície realmente executada segundo especificações de Projeto.

| Código | Un | Descrição | Rendimento | Preço | Importância |
|---|---|---|---|---|---|
| mq03fre010a | h | Equipamento de fresagem, para parede diafragma. (equipamento) | 0.155 | 284.81 | 44.15 |
| mq01pan070b | h | Mini pá carregadeira sobre pneus, de 52 kW/1 m³ kW. (equipamento) | 0.022 | 143.98 | 3.17 |
| % | % | Custos diretos complementares | 2 % | 47.32 | 0.95 |
|  |  | Custos diretos |  |  | 48.27 |
