# Ancoragem permanente de parede diafragma

- Propriedade do ficheiro: CYPE INGENIEROS, S.A.
- Formato: FIEBDC-3/2002
- Âmbito geográfico: Brasil
- Moeda: BRL
- Custos indiretos: 3.00 %
- Despesas gerais: 13.00 %
- Lucro: 6.00 %
- IVA: 17.00 %

## C Fundações

### CC Contenções

#### CCP Paredes diafragma

**CCP082** m Ancoragem permanente de parede diafragma.
Ancoragem permanente de parede diafragma ao terreno, com inclinação de 30° em relação ao plano horizontal, até 17,5 m de comprimento, para garantir a estabilidade da parede diafragma, durante um tempo de serviço superior a 2 anos, composto dos seguintes trabalhos: extração de terras com meios mecânicos, através de perfuração da parede diafragma e do terreno, com molde de 133 mm de diâmetro exterior; introdução de 3 cabos formados por cordões entrançados de aço de 0,6" (15,2 mm) de diâmetro nominal, lubrificados e embainhados em tubo de PE; injeção à pressão através de sistema de injeção única global (IU), de calda de cimento CEM I 42,5N, com uma relação água/cimento de 0,4, dosificada em peso, para proteção e formação do bulbo; para assentamento da cabeça de ancoragem permanente, e carga manual de entulho em caminhão ou caçamba.
Inclui: Perfuração da parede e do terreno. Colocação dos cabos. Injeção da calda. Limpeza dos restos gerados. Carga manual de entulho em caminhão ou caçamba.
Critério de medição de projeto: Comprimento medido desde a face de apoio da cabeça de ancoragem até ao extremo do bulbo, segundo documentação gráfica de Projeto.
Critério de quantitativos de obra: Será medido o comprimento total do cabo das ancoragens executadas segundo especificações de Projeto.

| Código | Un | Descrição | Rendimento | Preço | Importância |
|---|---|---|---|---|---|
| mt07aav110a | m | Cabo formado por cordões de aço, de 0,6" (15,2 mm) de diâmetro nominal e 1860 MPa de carga unitária máxima, para ancoragens ao terreno. (material) | 2.000 | 7.53 | 15.06 |
| mt07aav120a | m | Tubo de polietileno de alta densidade (PEAD/HDPE), para embainhar os cabos em ancoragens ao terreno. (material) | 1.000 | 17.58 | 17.58 |
| mt08aaa010a | m³ | Água. (material) | 0.011 | 3.83 | 0.04 |
| mt08cem010c | kg | Cimento Portland CEM I 42,5 N, em sacos. (material) | 27.433 | 0.28 | 7.68 |
| mq03pan020b | h | Equipamento mecânico para realização dos trabalhos de perfuração da parede e do terreno, com ou sem molde para ancoragem permanente de parede diafragma. (equipamento) | 0.500 | 519.66 | 259.83 |
| mo042 | h | Oficial de estruturas de concreto armado. (mão de obra) | 0.523 | 33.07 | 17.30 |
| mo089 | h | Ajudante de estruturas de concreto armado. (mão de obra) | 0.523 | 31.41 | 16.43 |
| % | % | Custos diretos complementares | 2 % | 333.92 | 6.68 |
|  |  | Custos diretos |  |  | 340.60 |
