# Cabeça de ancoragem permanente para parede diafragma

- Propriedade do ficheiro: CYPE INGENIEROS, S.A.
- Formato: FIEBDC-3/2002
- Âmbito geográfico: Brasil
- Moeda: BRL
- Custos indiretos: 3.00 %
- Despesas gerais: 13.00 %
- Lucro: 6.00 %
- IVA: 17.00 %

## C Fundações

### CC Contenções

#### CCP Paredes diafragma

**CCP083** Un Cabeça de ancoragem permanente para parede diafragma.
Cabeça de ancoragem permanente, para 3 cabos entrançados de aço, de 0,6" (15,2 mm) de diâmetro nominal, formada por placa de distribuição de 250x250x25 mm, cunha triangular de fricção de aço, proteção externa com tampão de plástico de 160 mm de diâmetro, juntas de neoprene e parafusos.
Inclui: Colocação da cabeça de ancoragem.
Critério de medição de projeto: Número de unidades previstas, segundo documentação gráfica de Projeto.
Critério de quantitativos de obra: Medir-se-á o número de unidades realmente executadas segundo especificações de Projeto.

| Código | Un | Descrição | Rendimento | Preço | Importância |
|---|---|---|---|---|---|
| mt07aav100a | Un | Cabeça de ancoragem permanente, para 3 cabos entrançados de aço, de 0,6" (15,2 mm) de diâmetro nominal, formada por placa de distribuição de 250x250x25 mm, cunha triangular de fricção de aço, proteção externa com tampão de plástico de 160 mm de diâmetro, juntas de neoprene e parafusos. (material) | 1.000 | 313.94 | 313.94 |
| mo042 | h | Oficial de estruturas de concreto armado. (mão de obra) | 0.523 | 33.07 | 17.30 |
| mo089 | h | Ajudante de estruturas de concreto armado. (mão de obra) | 0.523 | 31.41 | 16.43 |
| % | % | Custos diretos complementares | 2 % | 347.67 | 6.95 |
|  |  | Custos diretos |  |  | 354.62 |
