# Tensão de ancoragens permanentes

- Propriedade do ficheiro: CYPE INGENIEROS, S.A.
- Formato: FIEBDC-3/2002
- Âmbito geográfico: Brasil
- Moeda: BRL
- Custos indiretos: 3.00 %
- Despesas gerais: 13.00 %
- Lucro: 6.00 %
- IVA: 17.00 %

## C Fundações

### CC Contenções

#### CCP Paredes diafragma

**CCP084** Un Tensão de ancoragens permanentes.
Tensionamento de ancoragens permanentes, durante uma jornada laboral, através de equipamento formado por esticador de cabos multifilar e central hidráulica.
Critérios considerados na determinação do preço da unidade de obra: O preço inclui o deslocamento à obra do pessoal especializado.
Inclui: Fixação dos cabos à cabeça de ancoragem. Tensionamento dos cabos. Colocação do tampão de proteção. Vedação dos extremos dos cabos na cabeça de ancoragem.
Critério de medição de projeto: Número de unidades previstas, segundo documentação gráfica de Projeto.
Critério de quantitativos de obra: Medir-se-á o número de unidades realmente executadas segundo especificações de Projeto.

| Código | Un | Descrição | Rendimento | Preço | Importância |
|---|---|---|---|---|---|
| mq03pan040 | h | Equipamento de tensionamento composto por esticador de cabos multifilar e central hidráulica, para ancoragens permanentes em paredes diafragma. (equipamento) | 8.000 | 490.73 | 3925.84 |
| mo042 | h | Oficial de estruturas de concreto armado. (mão de obra) | 8.360 | 33.07 | 276.47 |
| mo089 | h | Ajudante de estruturas de concreto armado. (mão de obra) | 8.360 | 31.41 | 262.59 |
| % | % | Custos diretos complementares | 2 % | 4464.90 | 89.30 |
|  |  | Custos diretos |  |  | 4554.20 |
