# Transporte, colocação em obra e remoção de equipamento completo de perfuração, para a realização de estacas Strauss, a uma distância de até 50 km

- Propriedade do ficheiro: CYPE INGENIEROS, S.A.
- Formato: FIEBDC-3/2002
- Âmbito geográfico: Brasil
- Moeda: BRL
- Custos indiretos: 3.00 %
- Despesas gerais: 13.00 %
- Lucro: 6.00 %
- IVA: 17.00 %

## C Fundações

### CP Profundas

#### CPI Estacas moldadas "in loco"

**CPI001** Un Transporte, colocação em obra e remoção de equipamento completo de perfuração, para a realização de estacas Strauss, a uma distância de até 50 km.
Transporte, colocação em obra e remoção de equipamento completo de perfuração, para a realização de estacas Strauss, a uma distância de até 50 km.
Inclui: Transporte à obra. Montagem do equipamento. Desmontagem do equipamento. Remoção do equipamento>.
Critério de medição de projeto: Número de unidades previstas, segundo documentação gráfica de Projeto.
Critério de quantitativos de obra: Medir-se-á o número de unidades realmente executadas segundo especificações de Projeto.
Critérios considerados na determinação do preço da unidade de obra: O preço inclui o deslocamento à obra do pessoal especializado.

| Código | Un | Descrição | Rendimento | Preço | Importância |
|---|---|---|---|---|---|
| mq03pii100g | Un | Transporte, colocação em obra e remoção de equipamento completo para perfuração de estaca Strauss, a uma distância de até 50 km. (equipamento) | 1.000 | 2463.24 | 2463.24 |
| % | % | Custos diretos complementares | 2 % | 2463.24 | 49.26 |
|  |  | Custos diretos |  |  | 2512.50 |
